# Étanchéité liquide de corniche ou d'avant-toit en béton armé

- Propriété du fichier: CYPE INGENIEROS, S.A.
- Format: FIEBDC-3/2002
- Devise: EUR
- Coûts indirects: 3.00 %
- Frais généraux: 13.00 %
- Bénéfice: 6.00 %
- TVA: 20.00 %

**EEF040** m² Étanchéité liquide de corniche ou d'avant-toit en béton armé, composée d'une forme de pentes (de 1% à 5%) avec une couche de mortier de ciment, industriel, avec adjuvant hydrofuge, M-5, talochée et propre, et trois couches de revêtement élastique imperméabilisant couleur grise, composé de polymères synthétiques en dispersion, charges et pigments minéraux et fibres, 2,25 kg/m².
Étanchéité liquide de corniche ou d'avant-toit en béton armé, composée d'une forme de pentes (de 1% à 5%) avec une couche de mortier de ciment, industriel, avec adjuvant hydrofuge, M-5, talochée et propre, et trois couches de revêtement élastique imperméabilisant couleur grise, composé de polymères synthétiques en dispersion, charges et pigments minéraux et fibres, 2,25 kg/m².
Inclut: Coulage, extension et réglage de la couche de mortier de forme de pentes. Application de l'imperméabilisant.
Critère de métré de projet: Surface mesurée selon documentation graphique du Projet.
Critère de mesure de l'ouvrage: On mesurera la surface réellement exécutée selon les spécifications du Projet.

| Code | U | Désignation | Quantité | Prix | Montant |
|---|---|---|---|---|---|
| mt28mic030b | kg | Revêtement élastique imperméabilisant couleur grise, composé de polymères synthétiques en dispersion, charges et pigments minéraux et fibres. (matériau) | 2.250 | 3.70 | 8.33 |
| mt08aaa010a | m³ | Eau. (matériau) | 0.007 | 1.50 | 0.01 |
| mt09mif010ia | t | Mortier industriel pour maçonnerie, de ciment, couleur grise, avec adjuvant hydrofuge, catégorie M-5 (résistance à la compression 5 N/mm²), fourni en sacs, selon NF EN 998-2. (matériau) | 0.038 | 38.06 | 1.45 |
| % | % | Coûts directs complémentaires | 2 % | 9.79 | 0.20 |
|  |  | Coûts directs |  |  | 9.99 |
