# Scellement d'un joint de construction, par injection de résine

- Propriété du fichier: CYPE Ingenieros S.A.
- Format: FIEBDC-3/2016
- Logiciel: Générateur de prix de la construction. CYPE Ingenieros, S.A.
- Date: 25/10/2024
- Devise: EUR
- Coûts indirects: 3 %
- Frais généraux: 13 %
- Bénéfice: 6 %
- TVA: 20 %

## E Enveloppe et finition extérieure

### EE Étanchéité: imperméabilisations

#### EEJ Joints

**EEJ100** m Scellement d'un joint de construction, par injection de résine.
Scellement d'un joint de construction, via tube avec des microperforations sur toute sa longueur, de 13 mm de diamètre extérieur, en PVC, fixé au support tous les 20 cm avec colliers métalliques, par lequel est réalisée l'injection sous pression de résine hydro-expansive flexible de polyuréthane, hydrophobe, à viscosité faible, (consommation moyenne: 0,21 kg/m). Comprend l'injecteur conique et le tube de raccordement extérieur avec bouchon de protection.
Inclut: Implantation et découpe du tube. Mise en place du tube pour l'injection de résine. Mise en place des pièces de finalisation. Mise en place des injecteurs. Injection de la résine.
Critère pour le métré: Longueur mesurée selon documentation graphique du Projet.
Critère pour le mémoire: On mesurera la longueur réellement exécutée selon les spécifications du Projet.

| Code | U | Désignation | Quantité | Prix | Montant |
|---|---|---|---|---|---|
| mt08tid010b | m | Tube avec des microperforations sur toute sa longueur, de 13 mm de diamètre extérieur, en PVC, pour injection de résine. (matériau) | 1.3 | 12.29 | 15.977 |
| mt15sjd130b | kg | Résine hydro-expansive flexible de polyuréthane, hydrophobe, à viscosité faible. (matériau) | 0.21 | 30.05 | 6.311 |
| mt15sjd140a | U | Injecteur conique. (matériau) | 0.2 | 2.82 | 0.564 |
| mt15sjd150a | U | Tube de raccordement extérieur avec bouchon de protection. (matériau) | 0.2 | 9.95 | 1.990 |
| mt15sjd160a | U | Collier métallique, pour tuyau de 13 mm de diamètre. (matériau) | 5 | 0.48 | 2.400 |
| mq06eim010 | h | Matériel pour injection manuelle de mortiers fluides et résines. (matériel) | 0.348 | 1.72 | 0.599 |
| mo032 | h | Compagnon professionnel III/CP2 poseur de produits imperméabilisants. (main-d'œuvre) | 0.435 | 29.25 | 12.724 |
| mo070 | h | Ouvrier professionnel II/OP poseur de produits imperméabilisants. (main-d'œuvre) | 0.435 | 26.02 | 11.319 |
| % | % | Frais de chantier des unités d'ouvrage | 2 % | 51.884 | 1.038 |
|  |  | Coûts directs |  |  | 52.922 |

Déchets:
- pose: mt15sjd130b Résine hydro-expansive flexible de polyuréthane, hydrophobe, à viscosité faible; facteur de déchet 0.03
- pose: mt15sjd160a Collier métallique, pour tuyau de 13 mm de diamètre; facteur de déchet 0.0188

## Ressources

**mt15sjd130b** kg Résine hydro-expansive flexible de polyuréthane, hydrophobe, à viscosité faible
Données techniques: Coût énergétique 86.761 MJ; Émission de CO2 3.294 kg; Code CED 17 09 04; Masse de l'élément 1 kg; Volume 0.000667 m3
Déchets:
- emballage: re170203 Plastique. (composant de déchet); quantité 0.003 kg; Code CED 17 02 03; Masse de l'élément 1 kg; Volume 0.001667 m3

**mt15sjd160a** U Collier métallique, pour tuyau de 13 mm de diamètre
Données techniques: Coût énergétique 4.932 MJ; Émission de CO2 0.376 kg; Code CED 17 04 05; Masse de l'élément 0.1 kg; Volume 0.000048 m3
Déchets:
- emballage: re170203 Plastique; quantité 0.025 kg
