# Scellement imperméabilisant du joint périmétrique entre une traversée de paroi et un mur en béton

- Propriété du fichier: CYPE INGENIEROS, S.A.
- Format: FIEBDC-3/2002
- Devise: EUR
- Coûts indirects: 3.00 %
- Frais généraux: 13.00 %
- Bénéfice: 6.00 %
- TVA: 20.00 %

**EEP100** U Scellement imperméabilisant du joint périmétrique entre une traversée de paroi et un mur en béton, avec un cordon continu de 6 à 13 mm de diamètre et 30 cm de longueur, de mastic hydro-expansif monocomposant, appliqué au pistolet; et revêtement postérieur avec du mortier thixotropique, renforcé avec des fibres, avec retrait compensé, avec une résistance à la compression à 28 jours supérieure ou égale à 40 N/mm² et un module d'élasticité supérieur ou égal à 25000 N/mm², classe R3 selon NF EN 1504-3, appliqué à la truelle en couche mince.
Scellement imperméabilisant du joint périmétrique entre une traversée de paroi et un mur en béton, avec un cordon continu de 6 à 13 mm de diamètre et 30 cm de longueur, de mastic hydro-expansif monocomposant, appliqué au pistolet; et revêtement postérieur avec du mortier thixotropique, renforcé avec des fibres, avec retrait compensé, avec une résistance à la compression à 28 jours supérieure ou égale à 40 N/mm² et un module d'élasticité supérieur ou égal à 25000 N/mm², classe R3 selon NF EN 1504-3, appliqué à la truelle en couche mince. Comprend le nettoyage et la préparation de la surface.
Inclut: Nettoyage et préparation de la surface. Application du matériau de scellage. Application du revêtement.
Critère de métré de projet: Nombre d'unités prévues, selon documentation graphique du Projet.
Critère de mesure de l'ouvrage: On mesurera le nombre d'unités réellement exécutées selon les spécifications du Projet.

| Code | U | Désignation | Quantité | Prix | Montant |
|---|---|---|---|---|---|
| mt15map030a | U | Cartouche de 320 cm³ de mastic hydro-expansif monocomposant. (matériau) | 0.100 | 37.32 | 3.73 |
| mt09rem110b | kg | Mortier thixotropique, renforcé avec des fibres, avec retrait compensé, avec une résistance à la compression à 28 jours supérieure ou égale à 40 N/mm² et un module d'élasticité supérieur ou égal à 25000 N/mm², classe R3 selon NF EN 1504-3, pour réparation structurale du béton. (matériau) | 0.648 | 0.71 | 0.46 |
| mo032 | h | Compagnon professionnel III/CP2 poseur de produits imperméabilisants. (main-d'œuvre) | 0.108 | 24.67 | 2.66 |
| mo070 | h | Ouvrier professionnel II/OP poseur de produits imperméabilisants. (main-d'œuvre) | 0.153 | 21.93 | 3.36 |
| % | % | Coûts directs complémentaires | 2 % | 10.21 | 0.20 |
|  |  | Coûts directs |  |  | 10.41 |
