# Réparation d'un revêtement sur des murs détériorés

- Propriété du fichier: CYPE Ingenieros S.A.
- Format: FIEBDC-3/2016
- Logiciel: Générateur de prix de la construction. CYPE Ingenieros, S.A.
- Date: 04/08/2023
- Devise: EUR
- Coûts indirects: 3 %
- Frais généraux: 13 %
- Bénéfice: 6 %
- TVA: 20 %

## E Enveloppe et finition extérieure

### EH Enduits de rénovation

#### EHH Enduits à la chaux

**EHH010** m² Réparation d'un revêtement sur des murs détériorés.
Réparation d'un revêtement sur des murs détériorés. COUCHE DE BASE: mortier de chaux hydraulique naturelle respirante, de 20 mm d'épaisseur, appliqué en une couche, application manuelle; COUCHE DE FINITION: mortier de chaux, type GP CSIV W2, selon NF EN 998-1, couleur blanche, de 2 mm d'épaisseur, appliqué en une couche, application manuelle.
Inclut: Application de la couche de base. Application de la couche de finition.
Critère pour le métré: Surface mesurée selon documentation graphique du Projet.
Critère pour le mémoire: On mesurera la surface réellement exécutée selon les spécifications du Projet.

| Code | U | Désignation | Quantité | Prix | Montant |
|---|---|---|---|---|---|
| mt08aaa010a | m³ | Eau. (matériau) | 0.001 | 1.5 | 0.002 |
| mt28mmr040b | kg | Mortier de chaux hydraulique naturelle respirante, couleur noisette claire, composé de chaux hydraulique naturelle, type NHL 3,5, selon NF EN 459-1, granulats sélectionnés et additifs, type GP CSII, selon NF EN 998-1. (matériau) | 29 | 0.6 | 17.400 |
| mt28mmr020c | kg | Mortier de chaux, type GP CSIV W2, selon NF EN 998-1, couleur blanche, composé de chaux hydraulique naturelle, type NHL 3,5, selon NF EN 459-1, pouzzolanes, granulats sélectionnés et additifs, avec un contenu trés bas de composés organiques volatiles (COV), perméable à la vapeur d'eau, comme couche de finition, pour la réparation des parements avec des humidités ou des taches salines. (matériau) | 2.8 | 0.93 | 2.604 |
| mo039 | h | Compagnon professionnel III/CP2 enduiseur. (main-d'œuvre) | 1.127 | 28.23 | 31.815 |
| mo079 | h | Ouvrier professionnel II/OP enduiseur. (main-d'œuvre) | 1.127 | 25.11 | 28.299 |
| % | % | Frais de chantier des unités d'ouvrage | 2 % | 80.120 | 1.602 |
|  |  | Coûts directs |  |  | 81.722 |

Déchets:
- pose: mt28mmr040b; facteur de déchet 0.018127
- pose: mt28mmr020c; facteur de déchet 0.012685

## Ressources

**mt08aaa010a** m³ Eau
Données techniques: Coût énergétique 60.000 MJ; Émission de CO2 30.000 kg

**mt28mmr040b** kg Mortier de chaux hydraulique naturelle respirante
Données techniques: Coût énergétique 4.265 MJ; Émission de CO2 0.258 kg; Code CED 17 01 01; Masse de l'élément 1 kg; Volume 0.000667 m3
Déchets:
- emballage: re150101 Emballages en papier et en carton. (composant de déchet); quantité 0.01 kg; Code CED 15 01 01; Masse de l'élément 1 kg; Volume 0.001333 m3

**mt28mmr020c** kg Mortier de chaux
Données techniques: Coût énergétique 4.266 MJ; Émission de CO2 0.260 kg; Code CED 17 01 01; Masse de l'élément 1 kg; Volume 0.000667 m3
Déchets:
- emballage: re150101 Emballages en papier et en carton; quantité 0.012 kg
