# Isolation thermique par l'extérieur d'une façade ventilée

- Propriété du fichier: CYPE Ingenieros S.A.
- Format: FIEBDC-3/2016
- Logiciel: Générateur de prix de la construction. CYPE Ingenieros, S.A.
- Date: 27/03/2024
- Devise: EUR
- Coûts indirects: 3 %
- Frais généraux: 13 %
- Bénéfice: 6 %
- TVA: 20 %

## E Enveloppe et finition extérieure

### EI Isolations extérieures

#### EIF Façades et murs mitoyens

**EIF010** m² Isolation thermique par l'extérieur d'une façade ventilée.
Isolation thermique par l'extérieur d'une façade ventilée, avec panneau semi-rigide en laine de verre, selon NF EN 13162, de 75 mm d'épaisseur, revêtu sur une de ses faces par un tissu de verre, fourni en rouleaux, résistance thermique 2,14 m²K/W, conductivité thermique 0,035 W/(mK). Mise en place: bord à bord, avec des fixations mécaniques. Comprend la bande autoadhésive pour le scellement des joints.
Inclut: Implantation et découpe de l'isolant. Mise en place de l'isolant. Fixation de l'isolant. Résolution des points singuliers. Scellement des joints et des liaisons.
Critère pour le métré: Surface mesurée selon documentation graphique du Projet.
Critère pour le mémoire: On mesurera la surface réellement exécutée selon les spécifications du Projet.

| Code | U | Désignation | Quantité | Prix | Montant |
|---|---|---|---|---|---|
| mt16aaa020cc | U | Fixation mécanique pour panneaux isolants de laine de verre, placés directement sur la surface support. (matériau) | 4 | 0.13 | 0.520 |
| mt16lvi030bGnj | m² | Panneau semi-rigide en laine de verre, selon NF EN 13162, de 75 mm d'épaisseur, revêtu sur une de ses faces par un tissu de verre, fourni en rouleaux, résistance thermique 2,14 m²K/W, conductivité thermique 0,035 W/(mK), Euroclasse A1 de réaction au feu selon NF EN 13501-1, capacité d'absorption d'eau à court terme <=1 kg/m² et coefficient de résistance à la diffusion de la vapeur d'eau 1. (matériau) | 1.05 | 5.02 | 5.271 |
| mt16aaa030 | m | Ruban autoadhésif pour le scellement des joints. (matériau) | 0.44 | 0.3 | 0.132 |
| mo054 | h | Compagnon professionnel III/CP2 poseur d'isolants rigides ou flexibles. (main-d'œuvre) | 0.087 | 30.2 | 2.627 |
| mo101 | h | Ouvrier professionnel II/OP poseur d'isolants rigides ou flexibles. (main-d'œuvre) | 0.044 | 26.02 | 1.145 |
| % | % | Frais de chantier des unités d'ouvrage | 2 % | 9.695 | 0.194 |
|  |  | Coûts directs |  |  | 9.889 |

Déchets:
- pose: mt16lvi030bGnj; facteur de déchet 0.048
- pose: mt16aaa030 Ruban autoadhésif pour le scellement des joints; facteur de déchet 0.07

## Ressources

**mt16aaa020cc** U Fixation mécanique pour panneaux isolants de laine de verre, placés directement sur la surface support
Données techniques: Coût énergétique 0.233 MJ; Émission de CO2 0.071 kg
Déchets:
- emballage: re150101 Emballages en papier et en carton. (composant de déchet); quantité 0.072 kg; Code CED 15 01 01; Masse de l'élément 1 kg; Volume 0.001333 m3

**mt16lvi030bGnj** m² Panneau semi-rigide en laine de verre
Données techniques: Coût énergétique 119.565 MJ; Émission de CO2 5.845 kg; Code CED 17 06 04; Masse de l'élément 3 kg; Volume 0.005 m3
Déchets:
- emballage: re170203 Plastique. (composant de déchet); quantité 0.024 kg; Code CED 17 02 03; Masse de l'élément 1 kg; Volume 0.001667 m3

**mt16aaa030** m Ruban autoadhésif pour le scellement des joints
Données techniques: Coût énergétique 0.339 MJ; Émission de CO2 0.017 kg; Code CED 17 06 04; Masse de l'élément 0.0025 kg; Volume 0.000004 m3
Déchets:
- emballage: re170203 Plastique; quantité 0.001 kg
