# Isolation thermique par l'extérieur des toitures inclinées à ossature bois

- Propriété du fichier: CYPE Ingenieros S.A.
- Format: FIEBDC-3/2016
- Logiciel: Générateur de prix de la construction. CYPE Ingenieros, S.A.
- Date: 28/03/2024
- Devise: EUR
- Coûts indirects: 3 %
- Frais généraux: 13 %
- Bénéfice: 6 %
- TVA: 20 %

## E Enveloppe et finition extérieure

### EI Isolations extérieures

#### EII Toitures inclinées

**EII020** m² Isolation thermique par l'extérieur des toitures inclinées à ossature bois.
Isolation thermique par l'extérieur des toitures inclinées à ossature bois, constituée de: panneau rigide en laine de verre, de 60 mm d'épaisseur, selon NF EN 13162, résistance thermique 1,71 m²K/W, conductivité thermique 0,035 W/(mK), placé avec vis à double filet; et pare-vapeur de film en polypropylène avec un voile au verso, de 340 µm d'épaisseur, sur platelage en bois. Comprend la bande autoadhésive, pour le scellement des joints.
Inclut: Nettoyage du support. Mise en place du pare-vapeur. Scellement du pare-vapeur. Mise en place de l'isolant. Fixation de l'isolant.
Critère pour le métré: Surface mesurée selon documentation graphique du Projet.
Critère pour le mémoire: On mesurera la surface réellement exécutée selon les spécifications du Projet.

| Code | U | Désignation | Quantité | Prix | Montant |
|---|---|---|---|---|---|
| mt15iso030b | m² | Pare-vapeur étanche à l'air, formé de film en polypropylène avec un voile au verso, Euroclasse F de réaction au feu, selon NF EN 13501-1. (matériau) | 1.1 | 2.42 | 2.662 |
| mt16lvi010drb | m² | Panneau rigide en laine de verre, de 60 mm d'épaisseur, selon NF EN 13162, résistance thermique 1,71 m²K/W, conductivité thermique 0,035 W/(mK), Euroclasse A2-s1, d0 de réaction au feu selon NF EN 13501-1, capacité d'absorption d'eau à court terme <=1 kg/m² et coefficient de résistance à la diffusion de la vapeur d'eau 1. (matériau) | 1.05 | 18.19 | 19.100 |
| mt16lvi170f | m | Ruban autoadhésif, pour le scellement des joints. (matériau) | 0.65 | 0.44 | 0.286 |
| mt16lvi011 | U | Vis à double filet. (matériau) | 2.2 | 1.07 | 2.354 |
| mo054 | h | Compagnon professionnel III/CP2 poseur d'isolants rigides ou flexibles. (main-d'œuvre) | 0.137 | 30.2 | 4.137 |
| mo101 | h | Ouvrier professionnel II/OP poseur d'isolants rigides ou flexibles. (main-d'œuvre) | 0.137 | 26.02 | 3.565 |
| % | % | Frais de chantier des unités d'ouvrage | 2 % | 32.104 | 0.642 |
|  |  | Coûts directs |  |  | 32.746 |

Déchets:
- pose: mt16lvi010drb; facteur de déchet 0.0307383
- pose: mt16lvi170f Ruban autoadhésif, pour le scellement des joints; facteur de déchet 0.07

## Ressources

**mt16lvi010drb** m² Panneau rigide en laine de verre
Données techniques: Coût énergétique 91.206 MJ; Émission de CO2 4.602 kg; Code CED 17 06 04; Masse de l'élément 2.4 kg; Volume 0.004 m3
Déchets:
- emballage: re170203 Plastique. (composant de déchet); quantité 0.034 kg; Code CED 17 02 03; Masse de l'élément 1 kg; Volume 0.001667 m3

**mt16lvi170f** m Ruban autoadhésif, pour le scellement des joints
Données techniques: Coût énergétique 0.339 MJ; Émission de CO2 0.017 kg; Code CED 17 06 04; Masse de l'élément 0.0025 kg; Volume 0.000004 m3
Déchets:
- emballage: re170203 Plastique; quantité 0.001 kg
