# Bardage simple peau, de tôle profilée en acier

- Propriété du fichier: CYPE Ingenieros S.A.
- Format: FIEBDC-3/2016
- Logiciel: Générateur de prix de la construction. CYPE Ingenieros, S.A.
- Date: 07/07/2023
- Devise: EUR
- Coûts indirects: 3 %
- Frais généraux: 13 %
- Bénéfice: 6 %
- TVA: 20 %

## E Enveloppe et finition extérieure

### EL Façades légères

#### ELA Tôles d'acier

**ELA010** m² Bardage simple peau, de tôle profilée en acier.
Bardage simple peau, de tôle profilée en acier galvanisé prélaqué, de 1 mm d'épaisseur, avec nervures entre 11 et 13 mm de hauteur de crête, écartées entre 185 et 195 mm, placée en position verticale avec un recouvrement de la tôle supérieure de 70 mm et un recouvrement latéral d'un trapèze et fixée mácaniquement à une structure porteuse ou ossature secondaire. Comprend les accessoires de fixation des tôles.
Critère d'évaluation économique: Le prix ne comprend ni la structure support ni la résolution des points singuliers.
Inclut: Implantation des plaques. Découpe, préparation et mise en place des plaques. Fixation mécanique des plaques.
Critère pour le métré: Surface mesurée selon documentation graphique du Projet, sans dupliquer les coins ni les rencontres, en déduisant les ouvertures de surface supérieure à 1 m².
Critère pour le mémoire: On mesurera la surface réellement exécutée selon les spécifications du Projet, sans dupliquer les coins ni les rencontres, en déduisant les ouvertures de surface supérieure à 1 m².

| Code | U | Désignation | Quantité | Prix | Montant |
|---|---|---|---|---|---|
| mt13ccp100y | m² | Tôle profilée en acier galvanisé prélaqué, de 1 mm d'épaisseur, avec nervures entre 11 et 13 mm de hauteur de crête, écartées entre 185 et 195 mm et inertie entre 2 et 3 cm4, selon NF EN 14782. (matériau) | 1.03 | 11.41 | 11.752 |
| mt13cap030a | U | Kit d'accessoires de fixation, pour tôles profilées, dans des façades. (matériau) | 0.2 | 19.4 | 3.880 |
| mo051 | h | Compagnon professionnel III/CP2 monteur de parois industrielles. (main-d'œuvre) | 0.334 | 29.14 | 9.733 |
| mo098 | h | Ouvrier professionnel II/OP monteur de parois industrielles. (main-d'œuvre) | 0.334 | 25.11 | 8.387 |
| % | % | Frais de chantier des unités d'ouvrage | 2 % | 33.752 | 0.675 |
|  |  | Coûts directs |  |  | 34.427 |

Déchets:
- pose: mt13ccp100y; facteur de déchet 0.0164279

## Ressources

**mt13ccp100y** m² Tôle profilée en acier galvanisé prélaqué
Données techniques: Coût énergétique 377.226 MJ; Émission de CO2 34.479 kg; Code CED 17 04 05; Masse de l'élément 11.77 kg; Volume 0.005605 m3
Déchets:
- emballage: re170203 Plastique. (composant de déchet); quantité 0.023 kg; Code CED 17 02 03; Masse de l'élément 1 kg; Volume 0.001667 m3
