# Grille de défense en acier

- Propriété du fichier: CYPE Ingenieros S.A.
- Format: FIEBDC-3/2016
- Logiciel: Générateur de prix de la construction. CYPE Ingenieros, S.A.
- Date: 25/10/2024
- Devise: EUR
- Coûts indirects: 3 %
- Frais généraux: 13 %
- Bénéfice: 6 %
- TVA: 20 %

## E Enveloppe et finition extérieure

### EM Menuiseries extérieures

#### EMH Grilles de défense

**EMH010** m² Grille de défense en acier.
Grille de défense métallique composée de châssis de carré plein de profilé massif en acier laminé à chaud de 12x12 mm, barreaux horizontaux de carré plein de profilé massif en acier laminé à chaud de 12x12 mm et barreaux verticaux de carré plein de profilé massif en acier laminé à chaud de 12x12 mm. Comprend les pattes d'ancrage pour mise en place dans des parois maçonnées avec du mortier de ciment, industriel, M-5. Élaboration en atelier et ajustement final sur chantier.
Inclut: Marquage des points de fixation du châssis. Présentation de la grille. Aplomb et nivellement. Résolution des unions du châssis aux parements. Montage des éléments complémentaires.
Critère pour le métré: Surface du vide à fermer, mesurée selon documentation graphique du Projet.
Critère pour le mémoire: On mesurera, avec les dimensions du vide, la surface réellement exécutée selon les spécifications du Projet.

| Code | U | Désignation | Quantité | Prix | Montant |
|---|---|---|---|---|---|
| mt26aac010aa | m | Carré plein de profilé massif en acier laminé à chaud de 12x12 mm, monté en atelier avec un traitement anticorrosion selon NF EN ISO 1461 et à une impression SHOP-PRIMER à base de résine de polyvinyle de butyral avec une épaisseur moyenne de recouvrement de 20 microns. (matériau) | 18.33 | 5.66 | 103.748 |
| mt07ala020a | U | Crosse d'ancrage de platine en acier laminé S235JR, 30x40x100 mm. (matériau) | 2 | 1.25 | 2.500 |
| mt08aaa010a | m³ | Eau. (matériau) | 0.006 | 1.5 | 0.009 |
| mt09mif010ca | t | Mortier industriel pour maçonnerie, de ciment, couleur grise, catégorie M-5 (résistance à la compression 5 N/mm²), fourni en sacs, selon NF EN 998-2. (matériau) | 0.015 | 53.48 | 0.802 |
| mo020 | h | Compagnon professionnel III/CP2 construction. (main-d'œuvre) | 0.577 | 29.25 | 16.877 |
| mo113 | h | Ouvrier d'exécution I/OE1 construction. (main-d'œuvre) | 0.346 | 24.51 | 8.480 |
| % | % | Frais de chantier des unités d'ouvrage | 2 % | 132.416 | 2.648 |
|  |  | Coûts directs |  |  | 135.064 |

Déchets:
- pose: mt26aac010aa; facteur de déchet 0.015
- pose: mt09mif010ca; facteur de déchet 0.0189

## Ressources

**mt26aac010aa** m Carré plein de profilé massif en acier laminé à chaud de 12x12 mm
Données techniques: Coût énergétique 11.108 MJ; Émission de CO2 0.576 kg; Code CED 17 04 05; Masse de l'élément 1.13 kg; Volume 0.000538 m3

**mt08aaa010a** m³ Eau
Données techniques: Coût énergétique 60.000 MJ; Émission de CO2 30.000 kg

**mt09mif010ca** t Mortier industriel pour maçonnerie
Données techniques: Coût énergétique 2050.870 MJ; Émission de CO2 177.583 kg; Code CED 17 01 01; Masse de l'élément 1000 kg; Volume 0.666667 m3
Déchets:
- emballage: re150101 Emballages en papier et en carton. (composant de déchet); quantité 8.571 kg; Code CED 15 01 01; Masse de l'élément 1 kg; Volume 0.001333 m3
- emballage: re170201 Bois. (composant de déchet); quantité 0.463 kg; Code CED 17 02 01; Masse de l'élément 1 kg; Volume 0.000909 m3
- emballage: re170203 Plastique. (composant de déchet); quantité 0.241 kg; Code CED 17 02 03; Masse de l'élément 1 kg; Volume 0.001667 m3
