# Revêtement dans les parements extérieurs avec un enduit de ciment à vue de mortier industriel de base pour finitions type stuc

- Propriété du fichier: CYPE INGENIEROS, S.A.
- Format: FIEBDC-3/2002
- Devise: EUR
- Coûts indirects: 3.00 %
- Frais généraux: 13.00 %
- Bénéfice: 6.00 %
- TVA: 20.00 %

**ENB050** m² Revêtement dans les parements extérieurs avec un enduit de ciment à vue de mortier industriel de base pour finitions type stuc, type GP CSII W2 selon NF EN 998-1, couleur gris, pour la réalisation de la couche de base dans les revêtements continus bicouche, finition rugueux, épaisseur 15 mm, appliqué manuellement, armé et renforcé avec maille anti-alcalin dans les changements de matériaux et en rive de plancher, appliqué sur une couche de pont d'adhérence, aux endroits de sa surface qui présentent des déficiences.
Réalisation sur les façades d'une couche de base de 15 mm d'épaisseur, pour revêtements continus bicouche, avec crépi à vue de mortier industriel de base pour finitions type stuc, type GP CSII W2 selon NF EN 998-1, couleur gris, constitué de ciment, chaux, granulats à granulométrie compensée et additifs, finition rugueux, imperméable à l'eau de pluie. Appliqué manuellement sur une surface de béton, application préalable d'une couche de pont d'adhérence, composé de résines synthétiques, charges minérales et additifs organiques et inorganiques, où sont appréciées les déficiences d'absorption ou de porosité (100% de la surface du parement). Comprend la préparation de la surface support, mise en place de maille de fibre de verre, anti-alcalin, de 10x10 mm de vide de maille, de 750 à 900 microns d'épaisseur et de 200 à 250 g/m² de masse superficielle, avec 25 kp/cm² de résistance à la traction pour le renfort des rencontres entre différents matériaux et en rive de plancher, sur 20% de la surface du parement, la réalisation des joints, les angles, les guides, les arêtes, les mouchettes, les jambages et les linteaux et les arrêts aux rencontres avec les parements, les revêtements ou les autres éléments reçus sur sa surface.
Inclut: Préparation de la surface support. Détails de plans de travail. Application du mortier pont d'union entre le support et le mortier monocouche. Préparation du mortier. Application du mortier. Réalisation des joints et des points singuliers. Finition superficielle. Séchage du mortier.
Critère de métré de projet: Surface mesurée selon documentation graphique du Projet, sans déduire les ouvertures inférieures à 4 m² et en déduisant, dans les ouvertures de surface supérieure à 4 m², l'excès sur 4 m².
Critère de mesure de l'ouvrage: On mesurera la surface réellement exécutée selon les spécifications du Projet, en déduisant, dans les ouvertures de surface supérieure à 4 m², l'excès sur 4 m².

| Code | U | Désignation | Quantité | Prix | Montant |
|---|---|---|---|---|---|
| mt28mop110b | kg | Pont d'adhérence pour augmenter l'adhérence entre mortiers à base de ciment et/ou de chaux et supports en béton, composé de résines synthétiques, charges minérales et d'additifs organiques et inorganiques. (matériau) | 0.200 | 6.09 | 1.22 |
| mt28esp040n | kg | Mortier industriel de base pour finitions type stuc, type GP CSII W2 selon NF EN 998-1, couleur gris, constitué de ciment, chaux, granulats à granulométrie compensée et additifs, fourni en sacs. (matériau) | 24.000 | 0.28 | 6.72 |
| mt28mon040a | m² | Maille de fibre de verre, anti-alcalin, de 10x10 mm de vide de maille, de 750 à 900 microns d'épaisseur et de 200 à 250 g/m² de masse superficielle, avec 25 kp/cm² de résistance à la traction, pour armer les mortiers. (matériau) | 0.210 | 2.41 | 0.51 |
| mo039 | h | Compagnon professionnel III/CP2 enduiseur. (main-d'œuvre) | 0.354 | 24.67 | 8.73 |
| mo111 | h | Ouvrier d'exécution I/OE2 enduiseur. (main-d'œuvre) | 0.379 | 21.71 | 8.23 |
| % | % | Coûts directs complémentaires | 2 % | 25.41 | 0.51 |
|  |  | Coûts directs |  |  | 25.92 |
