# Démolition d'un avant-toit de toiture inclinée

- Propriété du fichier: CYPE Ingenieros S.A.
- Format: FIEBDC-3/2016
- Logiciel: Générateur de prix de la construction. CYPE Ingenieros, S.A.
- Date: 11/06/2025
- Devise: EUR
- Coûts indirects: 3 %
- Frais généraux: 13 %
- Bénéfice: 6 %
- TVA: 20 %

## E Enveloppe et finition extérieure

### EU Couvertures de toitures inclinées

#### EUD Démolition

**EUD110** m Démolition d'un avant-toit de toiture inclinée.
Démolition d'un avant-toit de toiture inclinée, situé à une hauteur de de jusqu'à 20 m, avec des moyens manuels, sans affecter la stabilité des éléments constructifs contigus, et chargement manuel dans le camion ou la benne.
Critère d'évaluation économique: Le prix comprend la coupe des zones détériorées.
Inclut: Démontage de l'élément. Retrait et stockage du matériau démonté. Nettoyage des restes d'ouvrage. Chargement manuel du matériau démonté et des restes d'ouvrage dans le camion ou la benne.
Critère pour le métré: Longueur mesurée selon documentation graphique du Projet.
Critère pour le mémoire: On mesurera la longueur réellement démolie selon les spécifications du Projet.

| Code | U | Désignation | Quantité | Prix | Montant |
|---|---|---|---|---|---|
| mo020 | h | Compagnon professionnel III/CP2 construction. (main-d'œuvre) | 0.249 | 30.66 | 7.634 |
| mo113 | h | Ouvrier d'exécution I/OE1 construction. (main-d'œuvre) | 0.249 | 25.69 | 6.397 |
| % | % | Frais de chantier des unités d'ouvrage | 2 % | 14.031 | 0.281 |
|  |  | Coûts directs |  |  | 14.312 |

Déchets:
- démolition: ruo170101 Béton (bétons, mortiers et préfabriqués). (composant de déchet); quantité 76 kg; Code CED 17 01 01; Masse de l'élément 1 kg; Volume 0.000667 m3
- démolition: ruo170201 Bois. (composant de déchet); quantité 18.36 kg; Code CED 17 02 01; Masse de l'élément 1 kg; Volume 0.000909 m3
