# Panneau structural en bois, pour support continu de couverture en toiture inclinée

- Propriété du fichier: CYPE Ingenieros S.A.
- Format: FIEBDC-3/2016
- Logiciel: Générateur de prix de la construction. CYPE Ingenieros, S.A.
- Date: 11/06/2025
- Devise: EUR
- Coûts indirects: 3 %
- Frais généraux: 13 %
- Bénéfice: 6 %
- TVA: 20 %

## E Enveloppe et finition extérieure

### EU Couvertures de toitures inclinées

#### EUF Supports de couverture

**EUF010** m² Panneau structural en bois, pour support continu de couverture en toiture inclinée.
Panneau structural OSB 3 de lamelles de bois minces, longues et orientées, bords droits, de 12 mm d'épaisseur, densité 610 kg/m³, fixé mécaniquement sur la structure porteuse en bois; pour support continu de couverture en toiture inclinée. Comprend les vis à tête fraisée, d'acier au carbone, avec traitement superficiel à base de résine époxy.
Inclut: Implantation. Découpe des pièces. Fixation mécanique des pièces au support.
Critère pour le métré: Surface du versant mesurée en grandeur réelle, selon documentation graphique du Projet.
Critère pour le mémoire: On mesurera, en grandeur réelle, la surface réellement exécutée selon les spécifications du Projet.

| Code | U | Désignation | Quantité | Prix | Montant |
|---|---|---|---|---|---|
| mt07tdm030b | m² | Panneau structural OSB 3 de lamelles de bois minces, longues et orientées bords droits, de 12 mm d'épaisseur, densité 610 kg/m³, Euroclasse D-s2, d0 de réaction au feu selon NF EN 13501-1 et classe E1 en émission de formaldéhyde, selon NF EN 300. (matériau) | 1.05 | 9.23 | 9.692 |
| mt07emr118ga | U | Vis à tête fraisée, de 4,5 mm de diamètre et 50 mm de longueur, d'acier au carbone, avec traitement superficiel à base de résine époxy, pour les classes de service 1, 2 et 3 selon NF EN 1995-1-1. (matériau) | 5 | 0.18 | 0.900 |
| mo017 | h | Compagnon professionnel III/CP2 menuisier bois. (main-d'œuvre) | 0.176 | 31.2 | 5.491 |
| mo058 | h | Ouvrier professionnel II/OP menuisier bois. (main-d'œuvre) | 0.176 | 27.49 | 4.838 |
| % | % | Frais de chantier des unités d'ouvrage | 2 % | 20.921 | 0.418 |
|  |  | Coûts directs |  |  | 21.339 |

Déchets:
- pose: mt07tdm030b; facteur de déchet 0.010898
- pose: mt07emr118ga; facteur de déchet 0.00484848

## Ressources

**mt07tdm030b** m² Panneau structural OSB 3 de lamelles de bois minces
Données techniques: Coût énergétique 243.623 MJ; Émission de CO2 3.202 kg; Code CED 17 02 01; Masse de l'élément 7.32 kg; Volume 0.006655 m3
Déchets:
- emballage: re170203 Plastique. (composant de déchet); quantité 0.027 kg; Code CED 17 02 03; Masse de l'élément 1 kg; Volume 0.001667 m3

**mt07emr118ga** U Vis à tête fraisée
Données techniques: Coût énergétique 0.053 MJ; Émission de CO2 0.003 kg; Code CED 17 04 05; Masse de l'élément 0.0033 kg; Volume 0.000002 m3
Déchets:
- emballage: re150101 Emballages en papier et en carton. (composant de déchet); quantité 0.001 kg; Code CED 15 01 01; Masse de l'élément 1 kg; Volume 0.001333 m3
