# Cloison vitrée coulissante, sans profilés verticaux

- Propriété du fichier: CYPE Ingenieros S.A.
- Format: FIEBDC-3/2016
- Logiciel: Générateur de prix de la construction. CYPE Ingenieros, S.A.
- Date: 25/10/2024
- Devise: EUR
- Coûts indirects: 3 %
- Frais généraux: 13 %
- Bénéfice: 6 %
- TVA: 20 %

## F Aménagements et finitions

### FC Cloisons

#### FCB Cloisons amovibles

**FCB010** U Cloison vitrée coulissante, sans profilés verticaux.
Cloison vitrée, système glissant, modèle 1 panneau fixe + 2 panneaux coulissants sans profilés verticaux, de 3 m de largeur et 2,5 m de hauteur totale, constituée de profilés supérieurs anodisé couleur argent mat, en aluminium, un panneau fixe avec guide inférieur et deux panneaux coulissants avec kit d'accessoires pour le guidage inférieur, avec verre incolore trempé de sécurité, de 10 mm d'épaisseur, avec les bords polis. Comprend les joints, la visserie en acier inoxydable, anneau poignée, kit d'arrêt doux et pinces de fixation des vitres.
Inclut: Implantation. Montage du profilé supérieur. Montage du profilé inférieur. Montage des vitres. Montage des compléments.
Critère pour le métré: Nombre d'unités prévues, selon documentation graphique du Projet.
Critère pour le mémoire: On mesurera le nombre d'unités réellement exécutées selon les spécifications du Projet.

| Code | U | Désignation | Quantité | Prix | Montant |
|---|---|---|---|---|---|
| mt21csy040aaa | m² | Cloison vitrée, 1 panneau fixe + 2 panneaux coulissants, sans profilés verticaux, constituée de profilés supérieurs anodisé couleur argent mat, en aluminium, un panneau fixe avec guide inférieur et deux panneaux coulissants avec kit d'accessoires pour le guidage inférieur, avec verre incolore trempé de sécurité, de 10 mm d'épaisseur, avec les bords polis. Comprend joints, visserie en acier inoxydable et pinces de fixation des vitres. (matériau) | 7.5 | 277.09 | 2078.175 |
| mt21csy045w | U | Poignée pour vitre ouvrant, de laiton, finition aluminium mat, pour cloison vitrée sans profilés verticaux. (matériau) | 1 | 18.86 | 18.860 |
| mt21csy045a | U | Kit d'arrêt doux avec amortissement hydraulique, d'ABS et acier, pour cloison vitrée sans profilés verticaux. (matériau) | 1 | 131.46 | 131.460 |
| mo011 | h | Compagnon professionnel III/CP2 monteur. (main-d'œuvre) | 5.078 | 30.2 | 153.356 |
| mo080 | h | Ouvrier professionnel II/OP monteur. (main-d'œuvre) | 5.078 | 26.02 | 132.130 |
| % | % | Frais de chantier des unités d'ouvrage | 2 % | 2513.981 | 50.280 |
|  |  | Coûts directs |  |  | 2564.261 |

## Ressources

**mt21csy040aaa** m² Cloison vitrée, 1 panneau fixe + 2 panneaux coulissants
Données techniques: Coût énergétique 1026.000 MJ; Émission de CO2 75.694 kg
Déchets:
- emballage: re170203 Plastique. (composant de déchet); quantité 0.091 kg; Code CED 17 02 03; Masse de l'élément 1 kg; Volume 0.001667 m3
- emballage: re170604 Matériaux d'isolation distincts de ceux spécifiés dans les codes 17 06 01 et 17 06 03. (composant de déchet); quantité 0.016 kg; Code CED 17 06 04; Masse de l'élément 1 kg; Volume 0.001667 m3

**mt21csy045w** U Poignée pour vitre ouvrant, de laiton, finition aluminium mat, pour cloison vitrée sans profilés verticaux
Données techniques: Coût énergétique 10.581 MJ; Émission de CO2 0.769 kg
Déchets:
- emballage: re150101 Emballages en papier et en carton. (composant de déchet); quantité 0.072 kg; Code CED 15 01 01; Masse de l'élément 1 kg; Volume 0.001333 m3

**mt21csy045a** U Kit d'arrêt doux avec amortissement hydraulique, d'ABS et acier, pour cloison vitrée sans profilés verticaux
Données techniques: Coût énergétique 8.386 MJ; Émission de CO2 0.537 kg
Déchets:
- emballage: re150101 Emballages en papier et en carton; quantité 0.147 kg
- emballage: re170203 Plastique; quantité 0.073 kg
