# Cloison vitrée fixe, sans profilés verticaux

- Propriété du fichier: CYPE Ingenieros S.A.
- Format: FIEBDC-3/2016
- Logiciel: Générateur de prix de la construction. CYPE Ingenieros, S.A.
- Date: 25/10/2024
- Devise: EUR
- Coûts indirects: 3 %
- Frais généraux: 13 %
- Bénéfice: 6 %
- TVA: 20 %

## F Aménagements et finitions

### FC Cloisons

#### FCB Cloisons amovibles

**FCB020** U Cloison vitrée fixe, sans profilés verticaux.
Cloison vitrée fixe, sans profilés verticaux, de 500 cm de largeur et 250 cm de hauteur totale, constituée de: profilés en aluminium laqué couleur blanche et verre feuilleté de sécurité, 4+4 mm, incolore, classement des prestations 2B2, selon NF EN 12600.
Inclut: Implantation et marquage des points de fixation. Aplomb, nivellement et fixation des profilés qui forment l'ossature. Mise en place et fixation des vitres. Traitement des joints. Arrêt du périmètre de l'élément, par les deux faces.
Critère pour le métré: Nombre d'unités prévues, selon documentation graphique du Projet.
Critère pour le mémoire: On mesurera le nombre d'unités réellement exécutées selon les spécifications du Projet.

| Code | U | Désignation | Quantité | Prix | Montant |
|---|---|---|---|---|---|
| mt21csy030a | m | Profilé composé en aluminium, laqué couleur blanche. (matériau) | 5.25 | 20.17 | 105.893 |
| mt21csy030g | m | Profilé supérieure en aluminium, laqué couleur blanche. (matériau) | 5.25 | 10.35 | 54.338 |
| mt21csy030m | m | Profilé d'arrêt latéral en aluminium, laqué couleur blanche. (matériau) | 4.375 | 3.33 | 14.569 |
| mt21ves010na | m² | Verre feuilleté de sécurité, constitué de deux feuilles de verre de 4 mm d'épaisseur, assemblées par un film incolore de butyral de polyvinyle, de 0,38 mm d'épaisseur, classement des prestations 2B2, selon NF EN 12600. Selon NF EN ISO 12543-2 et NF EN 14449 (matériau) | 13.125 | 31.61 | 414.881 |
| mt21csy035c | m | Joint de vitrage de 4 mm d'épaisseur, pour cloison vitrée fixe. (matériau) | 20 | 0.8 | 16.000 |
| mt21csy036a | U | Joint de liaison entre vitres, en polycarbonate, pour cloison vitrée fixe. (matériau) | 4.375 | 14.15 | 61.906 |
| mo011 | h | Compagnon professionnel III/CP2 monteur. (main-d'œuvre) | 2.556 | 30.2 | 77.191 |
| mo080 | h | Ouvrier professionnel II/OP monteur. (main-d'œuvre) | 2.556 | 26.02 | 66.507 |
| % | % | Frais de chantier des unités d'ouvrage | 2 % | 811.285 | 16.226 |
|  |  | Coûts directs |  |  | 827.511 |

Déchets:
- pose: mt21csy030a Profilé composé en aluminium, laqué couleur blanche; facteur de déchet 0.024
- pose: mt21csy030g Profilé supérieure en aluminium, laqué couleur blanche; facteur de déchet 0.024
- pose: mt21csy030m Profilé d'arrêt latéral en aluminium, laqué couleur blanche; facteur de déchet 0.048
- pose: mt21ves010na; facteur de déchet 0.011

## Ressources

**mt21csy030a** m Profilé composé en aluminium, laqué couleur blanche
Données techniques: Coût énergétique 264.977 MJ; Émission de CO2 19.485 kg; Code CED 17 04 02; Masse de l'élément 2.36 kg; Volume 0.001573 m3
Déchets:
- emballage: re170203 Plastique. (composant de déchet); quantité 0.008 kg; Code CED 17 02 03; Masse de l'élément 1 kg; Volume 0.001667 m3

**mt21csy030g** m Profilé supérieure en aluminium, laqué couleur blanche
Données techniques: Coût énergétique 264.977 MJ; Émission de CO2 19.485 kg; Code CED 17 04 02; Masse de l'élément 2.36 kg; Volume 0.001573 m3
Déchets:
- emballage: re170203 Plastique; quantité 0.008 kg

**mt21csy030m** m Profilé d'arrêt latéral en aluminium, laqué couleur blanche
Données techniques: Coût énergétique 264.686 MJ; Émission de CO2 19.470 kg; Code CED 17 04 02; Masse de l'élément 2.36 kg; Volume 0.001573 m3
Déchets:
- emballage: re170203 Plastique; quantité 0.005 kg

**mt21ves010na** m² Verre feuilleté de sécurité
Données techniques: Coût énergétique 299.887 MJ; Émission de CO2 22.430 kg; Code CED 17 02 02; Masse de l'élément 20 kg; Volume 0.02 m3
Déchets:
- emballage: re170604 Matériaux d'isolation distincts de ceux spécifiés dans les codes 17 06 01 et 17 06 03. (composant de déchet); quantité 0.013 kg; Code CED 17 06 04; Masse de l'élément 1 kg; Volume 0.001667 m3

**mt21csy036a** U Joint de liaison entre vitres, en polycarbonate, pour cloison vitrée fixe
Données techniques: Coût énergétique 46.022 MJ; Émission de CO2 3.208 kg
Déchets:
- emballage: re150101 Emballages en papier et en carton. (composant de déchet); quantité 0.072 kg; Code CED 15 01 01; Masse de l'élément 1 kg; Volume 0.001333 m3
