# Isolation acoustique au bruit de choc des chapes flottantes, avec des panneaux en polyuréthane

- Propriété du fichier: CYPE Ingenieros S.A.
- Format: FIEBDC-3/2016
- Logiciel: Générateur de prix de la construction. CYPE Ingenieros, S.A.
- Date: 25/10/2024
- Devise: EUR
- Coûts indirects: 3 %
- Frais généraux: 13 %
- Bénéfice: 6 %
- TVA: 20 %

## F Aménagements et finitions

### FI Isolations intérieures

#### FIH Chapes flottantes

**FIH100** m² Isolation acoustique au bruit de choc des chapes flottantes, avec des panneaux en polyuréthane.
Isolation acoustique au bruit de choc des chapes flottantes, avec panneau semi-rigide en mousse de polyuréthane, de 2000x1000 mm et 20 mm d'épaisseur, résistance à la compression 25 kPa, résistance thermique 0,513 m²K/W, conductivité thermique 0,039 W/(mK), recouvert avec complexe en mousse de polyéthylène de haute densité de 9 mm d'épaisseur et désolidarisation périmétrique réalisée avec le même matériau isolant et bande de polyéthylène, de 5 mm d'épaisseur et 20 cm de largeur, densité 20 kg/m³. Mise en place: face à face. Comprend le ruban viscoélastique autoadhésif, pour le scellement des joints.
Inclut: Nettoyage et préparation de la surface support. Découpe de l'isolant. Mise en place d'une plinthe périmétrique. Mise en place de l'isolant sur le plancher. Mise en place du film en polyéthylène. Mise en place de la bande périmétrique. Scellement des joints du film de polyéthylène.
Critère pour le métré: Surface mesurée selon documentation graphique du Projet.
Critère pour le mémoire: On mesurera la surface réellement exécutée selon les spécifications du Projet.

| Code | U | Désignation | Quantité | Prix | Montant |
|---|---|---|---|---|---|
| mt16puc010oe | m² | Panneau semi-rigide en mousse de polyuréthane, de 2000x1000 mm et 20 mm d'épaisseur, résistance à la compression 25 kPa, résistance thermique 0,513 m²K/W, conductivité thermique 0,039 W/(mK); fournissant une réduction du niveau global de pression au bruit de choc de 32 dB. (matériau) | 1.2 | 7.78 | 9.336 |
| mt16pnc020s | m² | Complexe en mousse de polyéthylène de haute densité de 9 mm d'épaisseur; fournissant une réduction du niveau global de pression au bruit de choc de 24 dB. (matériau) | 1.05 | 4.49 | 4.715 |
| mt16pnc030a | m | Bande de polyéthylène, de 5 mm d'épaisseur et 20 cm de largeur, densité 20 kg/m³, complément pour éviter les ponts acoustiques aux rencontres verticales. (matériau) | 1.05 | 0.35 | 0.368 |
| mt16pnc010a | m | Ruban viscoélastique autoadhésif, avec une autoprotection en aluminium, de 50 mm de largeur et de 1,5 mm d'épaisseur, pour le scellement des joints. (matériau) | 0.1 | 0.8 | 0.080 |
| mo054 | h | Compagnon professionnel III/CP2 poseur d'isolants rigides ou flexibles. (main-d'œuvre) | 0.087 | 30.2 | 2.627 |
| mo101 | h | Ouvrier professionnel II/OP poseur d'isolants rigides ou flexibles. (main-d'œuvre) | 0.087 | 26.02 | 2.264 |
| % | % | Frais de chantier des unités d'ouvrage | 2 % | 19.390 | 0.388 |
|  |  | Coûts directs |  |  | 19.778 |

Déchets:
- pose: mt16puc010oe; facteur de déchet 0.0201932
- pose: mt16pnc020s; facteur de déchet 0.06
- pose: mt16pnc030a; facteur de déchet 0.06

## Ressources

**mt16puc010oe** m² Panneau semi-rigide en mousse de polyuréthane
Données techniques: Coût énergétique 317.196 MJ; Émission de CO2 15.400 kg; Code CED 17 06 04; Masse de l'élément 2.2 kg; Volume 0.003667 m3

**mt16pnc020s** m² Complexe en mousse de polyéthylène de haute densité de 9 mm d'épaisseur; fournissant une réduction du niveau global de
Données techniques: Coût énergétique 33.159 MJ; Émission de CO2 1.209 kg; Code CED 17 06 04; Masse de l'élément 0.225 kg; Volume 0.000375 m3
Déchets:
- emballage: re170203 Plastique. (composant de déchet); quantité 0.024 kg; Code CED 17 02 03; Masse de l'élément 1 kg; Volume 0.001667 m3

**mt16pnc030a** m Bande de polyéthylène
Données techniques: Coût énergétique 2.838 MJ; Émission de CO2 0.102 kg; Code CED 17 06 04; Masse de l'élément 0.02 kg; Volume 0.000033 m3
Déchets:
- emballage: re170203 Plastique; quantité 0.001 kg
