# Isolation thermique par l'intérieur dans des combles perdus à charpente en bois

- Propriété du fichier: CYPE Ingenieros S.A.
- Format: FIEBDC-3/2016
- Logiciel: Générateur de prix de la construction. CYPE Ingenieros, S.A.
- Date: 28/03/2024
- Devise: EUR
- Coûts indirects: 3 %
- Frais généraux: 13 %
- Bénéfice: 6 %
- TVA: 20 %

## F Aménagements et finitions

### FI Isolations intérieures

#### FIQ Combles

**FIQ020** m² Isolation thermique par l'intérieur dans des combles perdus à charpente en bois.
Isolation thermique par l'intérieur dans des combles perdus à charpente en bois, matelas léger en laine de verre, revêtue sur l'une de ses faces avec papier kraft qui agit comme pare-vapeur, et sur l'autre face et les bords avec un voile de polyester non tissé, de 100 mm d'épaisseur, selon NF EN 13162, résistance thermique 2,2 m²K/W, conductivité thermique 0,04 W/(mK). Mise en place: sur un pare-vapeur indépendant de film en polypropylène avec un voile au verso, de 340 µm d'épaisseur. Comprend la bande autoadhésive, pour le scellement des joints, le mastic scellant pour joints, pour l'étanchéité périphérique de membranes pour le contrôle du flux de vapeur.
Inclut: Nettoyage du plancher. Mise en place du pare-vapeur. Scellement du pare-vapeur. Découpe et ajustement de l'isolant. Mise en place de l'isolant.
Critère pour le métré: Surface mesurée selon documentation graphique du Projet.
Critère pour le mémoire: On mesurera la surface réellement exécutée selon les spécifications du Projet.

| Code | U | Désignation | Quantité | Prix | Montant |
|---|---|---|---|---|---|
| mt15iso030b | m² | Pare-vapeur étanche à l'air, formé de film en polypropylène avec un voile au verso, Euroclasse F de réaction au feu, selon NF EN 13501-1. (matériau) | 1.1 | 2.42 | 2.662 |
| mt16lvi170f | m | Ruban autoadhésif, pour le scellement des joints. (matériau) | 0.65 | 0.44 | 0.286 |
| mt15iso040a | U | Cartouche de mastic scellant pour joints, de 310 ml, pour l'étanchéité périphérique de membranes pour le contrôle du flux de vapeur. (matériau) | 0.07 | 34.53 | 2.417 |
| mt16lvi010dgf | m² | Matelas léger en laine de verre, revêtue sur l'une de ses faces avec papier kraft qui agit comme pare-vapeur, et sur l'autre face et les bords avec un voile de polyester non tissé, de 100 mm d'épaisseur, selon NF EN 13162, résistance thermique 2,2 m²K/W, conductivité thermique 0,04 W/(mK), Euroclasse F de réaction au feu selon NF EN 13501-1, capacité d'absorption d'eau à court terme <=1 kg/m² et coefficient de résistance à la diffusion de la vapeur d'eau 1. (matériau) | 1.1 | 3.59 | 3.949 |
| mo054 | h | Compagnon professionnel III/CP2 poseur d'isolants rigides ou flexibles. (main-d'œuvre) | 0.109 | 30.2 | 3.292 |
| mo101 | h | Ouvrier professionnel II/OP poseur d'isolants rigides ou flexibles. (main-d'œuvre) | 0.109 | 26.02 | 2.836 |
| % | % | Frais de chantier des unités d'ouvrage | 2 % | 15.442 | 0.309 |
|  |  | Coûts directs |  |  | 15.751 |

Déchets:
- pose: mt16lvi170f Ruban autoadhésif, pour le scellement des joints; facteur de déchet 0.07
- pose: mt15iso040a; facteur de déchet 0.03
- pose: mt16lvi010dgf; facteur de déchet 0.048

## Ressources

**mt16lvi170f** m Ruban autoadhésif, pour le scellement des joints
Données techniques: Coût énergétique 0.339 MJ; Émission de CO2 0.017 kg; Code CED 17 06 04; Masse de l'élément 0.0025 kg; Volume 0.000004 m3
Déchets:
- emballage: re170203 Plastique. (composant de déchet); quantité 0.001 kg; Code CED 17 02 03; Masse de l'élément 1 kg; Volume 0.001667 m3

**mt15iso040a** U Cartouche de mastic scellant pour joints
Données techniques: Coût énergétique 53.618 MJ; Émission de CO2 2.261 kg; Code CED 17 09 04; Masse de l'élément 0.396 kg; Volume 0.000264 m3
Déchets:
- emballage: re170203 Plastique; quantité 0.2 kg

**mt16lvi010dgf** m² Matelas léger en laine de verre
Données techniques: Coût énergétique 158.645 MJ; Émission de CO2 7.755 kg; Code CED 17 06 04; Masse de l'élément 4 kg; Volume 0.006667 m3
Déchets:
- emballage: re170203 Plastique; quantité 0.024 kg
