# Faux plafond démontable en dalles de plâtre

- Propriété du fichier: CYPE Ingenieros S.A.
- Format: FIEBDC-3/2016
- Logiciel: Générateur de prix de la construction. CYPE Ingenieros, S.A.
- Date: 11/06/2025
- Devise: EUR
- Coûts indirects: 3 %
- Frais généraux: 13 %
- Bénéfice: 6 %
- TVA: 20 %

## F Aménagements et finitions

### FL Revêtements de plafonds

#### FLE Plafonds suspendus démontables, en plaques de plâtre

**FLE010** m² Faux plafond démontable en dalles de plâtre.
Faux plafond suspendu démontable, situé à une hauteur inférieure à 4 m, constitué de: OSSATURE: ossature apparente finition laquée, couleur blanche, comprenant profilés primaires et secondaires, suspendus du plancher ou de l'élément porteur avec des tiges et des crochets; PLAQUES: dalles de plâtre, à surface fissurée, 60x60 cm. Comprend les cornières, les fixations pour l'ancrage des profilés et les accessoires de montage.
Inclut: Implantation des axes de l'ossature modulaire. Nivellement et fixation des profilés périmétriques. Implantation des profilés primaires de l'ossature. Signalisation des points d'ancrage au plancher ou à l'élément support. Nivellement et suspension des profilés primaires et secondaires de l'ossature. Découpe des plaques. Mise en place des plaques. Résolution des rencontres et des points singuliers.
Critère pour le métré: Surface mesurée entre les parements, selon documentation graphique du Projet, sans déduire les trémies pour les installations.
Critère pour le mémoire: On mesurera la surface réellement exécutée selon les spécifications du Projet, sans décompter les trémies pour les installations.

| Code | U | Désignation | Quantité | Prix | Montant |
|---|---|---|---|---|---|
| mt12fac020b | U | Tige métallique en acier galvanisé de 6 mm de diamètre. (matériau) | 1 | 0.32 | 0.320 |
| mt12fac030a | m | Ossature apparente avec finition laqué blanc, pour faux plafonds démontables, y compris pièces complémentaires et spéciales. (matériau) | 4 | 0.87 | 3.480 |
| mt12fac060 | U | Cornière pour arrêts périmétriques. (matériau) | 0.6 | 0.62 | 0.372 |
| mt12fac050 | U | Accessoires pour l'installation de faux plafonds démontables. (matériau) | 0.2 | 1.61 | 0.322 |
| mt12fpe020a | m² | Dalle de plâtre, à surface fissurée, 60x60 cm, à placer sur ossature apparente dans les faux plafonds démontables. (matériau) | 1.02 | 5 | 5.100 |
| mo035 | h | Compagnon professionnel III/CP2 poseur de faux plafonds en dalles et de moulures. (main-d'œuvre) | 0.266 | 30.66 | 8.156 |
| mo117 | h | Ouvrier poseur de faux plafonds en dalles et de moulures. (main-d'œuvre) | 0.266 | 25.69 | 6.834 |
| % | % | Frais de chantier des unités d'ouvrage | 2 % | 24.584 | 0.492 |
|  |  | Coûts directs |  |  | 25.076 |

Déchets:
- pose: mt12fac020b Tige métallique en acier galvanisé de 6 mm de diamètre; facteur de déchet 0.0188
- pose: mt12fac030a; facteur de déchet 0.02
- pose: mt12fac060 Cornière pour arrêts périmétriques; facteur de déchet 0.0188
- pose: mt12fpe020a Dalle de plâtre, à surface fissurée, 60x60 cm, à placer sur ossature apparente dans les faux plafonds démontables; facteur de déchet 0.021

## Ressources

**mt12fac020b** U Tige métallique en acier galvanisé de 6 mm de diamètre
Données techniques: Coût énergétique 3.803 MJ; Émission de CO2 0.261 kg; Code CED 17 04 05; Masse de l'élément 0.055 kg; Volume 0.000026 m3
Déchets:
- emballage: re170203 Plastique. (composant de déchet); quantité 0.025 kg; Code CED 17 02 03; Masse de l'élément 1 kg; Volume 0.001667 m3

**mt12fac030a** m Ossature apparente avec finition laqué blanc
Données techniques: Coût énergétique 4.562 MJ; Émission de CO2 0.189 kg; Code CED 17 04 05; Masse de l'élément 0.29 kg; Volume 0.000138 m3
Déchets:
- emballage: re170203 Plastique; quantité 0.005 kg

**mt12fac060** U Cornière pour arrêts périmétriques
Données techniques: Coût énergétique 10.603 MJ; Émission de CO2 0.743 kg; Code CED 17 04 05; Masse de l'élément 0.265 kg; Volume 0.000126 m3
Déchets:
- emballage: re170203 Plastique; quantité 0.025 kg

**mt12fpe020a** m² Dalle de plâtre, à surface fissurée, 60x60 cm, à placer sur ossature apparente dans les faux plafonds démontables
Données techniques: Coût énergétique 22.696 MJ; Émission de CO2 1.009 kg; Code CED 17 08 02; Masse de l'élément 6.6 kg; Volume 0.0066 m3
Déchets:
- emballage: re170203 Plastique; quantité 0.004 kg
