# Revêtement mural avec plaque en aluminium

- Propriété du fichier: CYPE Ingenieros S.A.
- Format: FIEBDC-3/2016
- Logiciel: Générateur de prix de la construction. CYPE Ingenieros, S.A.
- Date: 29/11/2022
- Devise: EUR
- Coûts indirects: 3 %
- Frais généraux: 13 %
- Bénéfice: 6 %
- TVA: 20 %

## F Aménagements et finitions

### FM Revêtements de murs

#### FME Métallique

**FME020** m² Revêtement mural avec plaque en aluminium.
Bardage métallique intérieur avec plaque d'aluminium laqué spécial, de 1 mm d'épaisseur, travaillée en atelier, fixation avec vis en acier galvanisé à une structure métallique de profilés en plaque d'acier galvanisé, de 85 mm de largeur, ancrée au parement vertical tous les 600 mm, avec chevilles avec douille en nylon et vis en acier galvanisé, à tête fraisée.
Inclut: Nettoyage et préparation de la surface support. Implantation. Fixation des profilés sur le parement. Découpe et préparation du revêtement. Mise en place et fixation du revêtement. Résolution des rencontres et des points singuliers.
Critère pour le métré: Surface mesurée selon documentation graphique du Projet, en déduisant les ouvertures de surface supérieure à 2 m².
Critère pour le mémoire: On mesurera la surface réellement exécutée selon les spécifications du Projet, en déduisant les ouvertures de surface supérieure à 2 m².

| Code | U | Désignation | Quantité | Prix | Montant |
|---|---|---|---|---|---|
| mt29pme030a | m | Profilé en plaque d'acier galvanisé, de 85 mm de largeur. (matériau) | 1.66 | 0.99 | 1.643 |
| mt26aaa033a | U | Cheville avec douille en nylon et vis en acier galvanisé, à tête fraisée. (matériau) | 12 | 0.29 | 3.480 |
| mt29pme020Gb | m² | Plaque d'aluminium laqué spécial, de 1 mm d'épaisseur, travaillée en atelier, pour revêtement des parements verticaux intérieurs. (matériau) | 1.05 | 22.63 | 23.762 |
| mt29pme040a | U | Vis en acier galvanisé. (matériau) | 9.33 | 0.02 | 0.187 |
| mo018 | h | Compagnon professionnel III/CP2 menuisier PVC et métal. (main-d'œuvre) | 0.321 | 26.18 | 8.404 |
| mo059 | h | Ouvrier professionnel II/OP menuisier PVC et métal. (main-d'œuvre) | 0.321 | 22.99 | 7.380 |
| % | % | Frais de chantier des unités d'ouvrage | 2 % | 44.856 | 0.897 |
|  |  | Coûts directs |  |  | 45.753 |

Déchets:
- pose: mt29pme030a Profilé en plaque d'acier galvanisé, de 85 mm de largeur; facteur de déchet 0.0375
- pose: mt29pme020Gb; facteur de déchet 0.024
- pose: mt29pme040a Vis en acier galvanisé; facteur de déchet 0.05

## Ressources

**mt29pme030a** m Profilé en plaque d'acier galvanisé, de 85 mm de largeur
Données techniques: Coût énergétique 17.050 MJ; Émission de CO2 1.714 kg; Code CED 17 04 05; Masse de l'élément 0.66 kg; Volume 0.000314 m3
Déchets:
- emballage: re170203 Plastique. (composant de déchet); quantité 0.005 kg; Code CED 17 02 03; Masse de l'élément 1 kg; Volume 0.001667 m3

**mt29pme020Gb** m² Plaque d'aluminium laqué spécial
Données techniques: Coût énergétique 298.051 MJ; Émission de CO2 21.274 kg; Code CED 17 04 02; Masse de l'élément 2.7 kg; Volume 0.0018 m3
Déchets:
- emballage: re170203 Plastique; quantité 0.022 kg

**mt29pme040a** U Vis en acier galvanisé
Données techniques: Coût énergétique 2.155 MJ; Émission de CO2 0.099 kg; Code CED 17 02 01; Masse de l'élément 0.0066 kg; Volume 0.000006 m3
Déchets:
- emballage: re170203 Plastique; quantité 0.02 kg
