# Grattage d'une peinture ou d'un vernis existant sur la surface d'un élément structural en bois

- Propriété du fichier: CYPE Ingenieros S.A.
- Format: FIEBDC-3/2016
- Logiciel: Générateur de prix de la construction. CYPE Ingenieros, S.A.
- Date: 24/05/2024
- Devise: EUR
- Coûts indirects: 3 %
- Frais généraux: 13 %
- Bénéfice: 6 %
- TVA: 20 %

## G Structure et gros oeuvre

### GA Transformations et réparations

#### GAN Préparation de surfaces en bois

**GAN020** m² Grattage d'une peinture ou d'un vernis existant sur la surface d'un élément structural en bois.
Grattage d'une peinture ou d'un vernis existant en surface d'élément structural en bois, avec des moyens manuels, par raclette et spatule. Comprend le nettoyage, l'entassement, le retrait et la charge manuelle des restes dans le camion ou la benne.
Inclut: Grattage de peinture ou de vernis. Nettoyage de la surface. Retrait et entassement des restes générés. Charge manuelle des restes générés dans le camion ou la benne.
Critère pour le métré: Surface mesurée selon documentation graphique du Projet.
Critère pour le mémoire: On mesurera la surface réellement exécutée selon les spécifications du Projet.

| Code | U | Désignation | Quantité | Prix | Montant |
|---|---|---|---|---|---|
| mo076 | h | Ouvrier professionnel II/OP peintre. (main-d'œuvre) | 0.37 | 26.02 | 9.627 |
| % | % | Frais de chantier des unités d'ouvrage | 2 % | 9.627 | 0.193 |
|  |  | Coûts directs |  |  | 9.820 |
