# Traitement curatif contre les termites d'élément structural en bois

- Propriété du fichier: CYPE INGENIEROS, S.A.
- Format: FIEBDC-3/2002
- Devise: EUR
- Coûts indirects: 3.00 %
- Frais généraux: 13.00 %
- Bénéfice: 6.00 %
- TVA: 20.00 %

**GAR020** m² Traitement curatif contre les termites d'élément structural en bois, via la réalisation de 3 trous par mètre et ligne, avec 2 lignes par face de l'élément, réalisés en quinconce sur une de ses faces, injection de liquide protecteur dans chacun des trous effectués et application postérieure, à la brosse, au pinceau ou au pistolet, de deux couches, de 0,3 l/m² chacune, du même produit.
Traitement curatif contre les termites d'élément structural en bois, via la réalisation de 3 trous par mètre et ligne, avec 2 lignes par face de l'élément, réalisés en quinconce sur une de ses faces, avec une profondeur de trou de 2/3 de l'élément et de 6 mm de diamètre; injection de liquide protecteur dans chacun des trous effectués et application postérieure, à la brosse, au pinceau ou au pistolet, de deux couches, de 0,3 l/m² chacune, du même produit. Comprend la suppression préalable des matériaux qui recouvrent l'élément à traiter, la protection des éléments du contour, le dégrossissement du bois dégradé et le montage de l'équipement d'injection.
Inclut: Protection des éléments du contour. Implantation des trous dans l'élément en bois. Réalisation des trous. Montage de l'équipement d'injection. Injection du produit antixylophages. Nettoyage des restes. Application du traitement au pinceau.
Critère pour le métré: Surface mesurée selon documentation graphique du Projet.
Critère pour le mémoire: On mesurera la surface réellement exécutée selon les spécifications du Projet.

| Code | U | Désignation | Quantité | Prix | Montant |
|---|---|---|---|---|---|
| mt27tlr040 | l | Liquide protecteur incolore pour traitement antitermites des éléments en bois, à appliquer à la brosse, au pinceau ou au pistolet, ou par injection ou immersion. (matériau) | 0.700 | 13.18 | 9.23 |
| mt27wav040 | U | Clapet de non retour. (matériau) | 6.000 | 0.30 | 1.80 |
| mq08etm010 | h | Matériel pour injection de fongicide dans les éléments en bois, avec embout d'injection. (matériel) | 0.167 | 2.55 | 0.43 |
| mo038 | h | Compagnon professionnel III/CP2 peintre. (main-d'œuvre) | 0.370 | 25.52 | 9.44 |
| mo076 | h | Ouvrier professionnel II/OP peintre. (main-d'œuvre) | 0.493 | 22.65 | 11.17 |
| % | % | Frais de chantier des unités d'ouvrage | 2 % | 32.07 | 0.64 |
|  |  | Coûts directs |  |  | 32.71 |
