# Renfort d'un plancher sur poutrelles en bois, avec des connecteurs et du béton léger

- Propriété du fichier: CYPE Ingenieros S.A.
- Format: FIEBDC-3/2016
- Logiciel: Générateur de prix de la construction. CYPE Ingenieros, S.A.
- Date: 11/06/2025
- Devise: EUR
- Coûts indirects: 3 %
- Frais généraux: 13 %
- Bénéfice: 6 %
- TVA: 20 %

## G Structure et gros oeuvre

### GA Transformations et réparations

#### GAS Transformations d'éléments en bois

**GAS040** m² Renfort d'un plancher sur poutrelles en bois, avec des connecteurs et du béton léger.
Renfort d'un plancher sur poutrelles en bois, via la disposition dans des trous de 5 connecteurs par m² de plancher, constitués de vis d'acier galvanisé (qualité 6.8 selon NF EN ISO 898-1), de 12 mm de diamètre et 100 mm de longueur, avec tête hexagonale, filetage métrique total, écrous et rondelles, fixés aux poutres avec résine époxy-acrylate, sans styrène; et 15 connecteurs par m² de plancher, constitués de vis d'acier galvanisé (qualité 6.8 selon NF EN ISO 898-1), de 10 mm de diamètre et 80 mm de longueur, avec tête hexagonale, filetage métrique total, écrous et rondelles, fixés aux poutrelles avec résine époxy-acrylate, sans styrène; mise en place de treillis soudé PAF C 200x200 mm en acier Fe E 500 et coulage d'une dalle de compression de 5 cm d'épaisseur de béton léger LC25/28 (XC1(F); D12; S2; Cl 0,4; D1,4) prêt à l'emploi, et coulage à la benne; étaiement et désétaiement des poutrelles.
Inclut: Implantation du système de coffrage. Montage du système de coffrage. Nettoyage et assainissement des poutres et des poutrelles. Implantation et réalisation des trous dans les poutres et les poutrelles. Nettoyage des trous. Préparation de la cartouche. Application de la résine dans les trous. Mise en place des connecteurs dans les trous. Mise en place du treillis soudé avec des séparateurs homologués. Coulage et compactage du béton. Réglage et nivellement de la dalle de compression. Séchage du béton. Démontage du système de coffrage. Nettoyage des restes générés.
Critère pour le métré: Surface mesurée selon documentation graphique du Projet.
Critère pour le mémoire: On mesurera la surface réellement exécutée selon les spécifications du Projet.

| Code | U | Désignation | Quantité | Prix | Montant |
|---|---|---|---|---|---|
| mt08eff040aa | m² | Panneau structural de particules de bois pour usage en milieu humide, type P5, selon NF EN 312, de 2500x1250 mm et 15 mm d'épaisseur, avec bords droits, Euroclasse D-s2, d0 de réaction au feu, selon NF EN 13501-1, classe E1 en émission de formaldéhyde, selon NF EN 13986. (matériau) | 1.05 | 7.52 | 7.896 |
| mt07emr111d | U | Clou, de 4 mm de diamètre et 75 mm de longueur, en acier galvanisé à haute adhérence. (matériau) | 9 | 0.13 | 1.170 |
| mt50spa052b | m | Grosse planche en bois de pin, de 20x7,2 cm. (matériau) | 0.04 | 6.32 | 0.253 |
| mt50spa101 | kg | Clous en acier. (matériau) | 0.045 | 1.87 | 0.084 |
| mt50spa081a | U | Étai métallique télescopique, allant jusqu'à 3 m de hauteur. (matériau) | 0.013 | 19.25 | 0.250 |
| mt26reh100a | U | Cartouche de 380 ml de résine époxy-acrylate, sans styrène, à deux composants, avec doseur et buse mélangeuse automatique, pour ancrages structuraux verticaux et horizontaux. (matériau) | 0.18 | 15.2 | 2.736 |
| mt07rem020er | U | Vis d'acier galvanisé qualité 6.8 selon NF EN ISO 898-1, type M-12, de tête hexagonale et filetage métrique total selon DIN 931 et NF EN ISO 4014, de 12 mm de diamètre et 100 mm de longueur, avec écrou et rondelle, pour son utilisation, fixés avec résine, comme connecteurs dans les poutres et les poutrelles en bois. (matériau) | 5 | 0.68 | 3.400 |
| mt07rem020dp | U | Vis d'acier galvanisé qualité 6.8 selon NF EN ISO 898-1, type M-10, de tête hexagonale et filetage métrique total selon DIN 931 et NF EN ISO 4014, de 10 mm de diamètre et 80 mm de longueur, avec écrou et rondelle, pour son utilisation, fixés avec résine, comme connecteurs dans les poutres et les poutrelles en bois. (matériau) | 15 | 0.37 | 5.550 |
| mt07ame030adg | m² | Treillis soudé PAF C 200x200 mm, avec fils de fer longitudinaux de 4,5 mm de diamètre et fils de fer transversaux de 4,5 mm de diamètre, acier Fe E 500, selon NF A35-024. (matériau) | 1.1 | 3.32 | 3.652 |
| mt07aco020m | U | Séparateur homologué pour treillis soudé. (matériau) | 1 | 0.09 | 0.090 |
| mt10hes070fOEe | m³ | Béton léger LC25/28 (XC1(F); D12; S2; Cl 0,4; D1,4), prêt à l'emploi, selon NF EN 206. (matériau) | 0.053 | 168.85 | 8.949 |
| mo044 | h | Compagnon professionnel III/CP2 coffreur. (main-d'œuvre) | 0.124 | 32.19 | 3.992 |
| mo091 | h | Ouvrier professionnel II/OP coffreur. (main-d'œuvre) | 0.124 | 28.63 | 3.550 |
| mo020 | h | Compagnon professionnel III/CP2 construction. (main-d'œuvre) | 0.616 | 30.66 | 18.887 |
| mo077 | h | Ouvrier professionnel II/OP construction. (main-d'œuvre) | 0.616 | 27.27 | 16.798 |
| mo043 | h | Compagnon professionnel III/CP2 ferrailleur. (main-d'œuvre) | 0.028 | 32.19 | 0.901 |
| mo090 | h | Ouvrier professionnel II/OP ferrailleur. (main-d'œuvre) | 0.028 | 28.63 | 0.802 |
| mo045 | h | Compagnon professionnel III/CP2 bétonneur. (main-d'œuvre) | 0.524 | 32.19 | 16.868 |
| mo092 | h | Ouvrier professionnel II/OP bétonneur. (main-d'œuvre) | 0.524 | 28.63 | 15.002 |
| % | % | Frais de chantier des unités d'ouvrage | 2 % | 110.830 | 2.217 |
|  |  | Coûts directs |  |  | 113.047 |

Déchets:
- pose: mt08eff040aa; facteur de déchet 0.0117473
- pose: mt50spa052b Grosse planche en bois de pin, de 20x7,2 cm; facteur de déchet 1
- pose: mt50spa101 Clous en acier; facteur de déchet 0.0045
- pose: mt50spa081a Étai métallique télescopique, allant jusqu'à 3 m de hauteur; facteur de déchet 1
- pose: mt26reh100a; facteur de déchet 0.03
- pose: mt07rem020dp; facteur de déchet 0.004
- pose: mt07ame030adg; facteur de déchet 0.0198952

## Ressources

**mt08eff040aa** m² Panneau structural de particules de bois pour usage en milieu humide
Données techniques: Coût énergétique 358.087 MJ; Émission de CO2 4.657 kg; Code CED 17 02 01; Masse de l'élément 10.8 kg; Volume 0.009818 m3
Déchets:
- emballage: re170203 Plastique. (composant de déchet); quantité 0.025 kg; Code CED 17 02 03; Masse de l'élément 1 kg; Volume 0.001667 m3

**mt07emr111d** U Clou, de 4 mm de diamètre et 75 mm de longueur, en acier galvanisé à haute adhérence
Données techniques: Coût énergétique 4.647 MJ; Émission de CO2 0.317 kg
Déchets:
- emballage: re150101 Emballages en papier et en carton. (composant de déchet); quantité 0.09 kg; Code CED 15 01 01; Masse de l'élément 1 kg; Volume 0.001333 m3
- emballage: re170203 Plastique; quantité 0.045 kg

**mt50spa052b** m Grosse planche en bois de pin, de 20x7,2 cm
Données techniques: Coût énergétique 1124.755 MJ; Émission de CO2 -15.401 kg; Code CED 17 02 01; Masse de l'élément 8.28 kg; Volume 0.007527 m3

**mt50spa101** kg Clous en acier
Données techniques: Coût énergétique 14.060 MJ; Émission de CO2 0.570 kg; Code CED 17 04 05; Masse de l'élément 1 kg; Volume 0.000476 m3

**mt50spa081a** U Étai métallique télescopique, allant jusqu'à 3 m de hauteur
Données techniques: Coût énergétique 139.194 MJ; Émission de CO2 5.643 kg; Code CED 17 04 05; Masse de l'élément 9.9 kg; Volume 0.004714 m3

**mt26reh100a** U Cartouche de 380 ml de résine époxy-acrylate
Données techniques: Coût énergétique 68.664 MJ; Émission de CO2 2.832 kg; Code CED 17 09 04; Masse de l'élément 0.57 kg; Volume 0.00038 m3
Déchets:
- emballage: re170203 Plastique; quantité 0.2 kg

**mt07rem020dp** U Vis d'acier galvanisé qualité 6.8 selon NF EN ISO 898-1
Données techniques: Coût énergétique 0.674 MJ; Émission de CO2 0.069 kg; Code CED 17 04 05; Masse de l'élément 0.026 kg; Volume 0.000012 m3
Déchets:
- emballage: re150101 Emballages en papier et en carton; quantité 0.001 kg

**mt07ame030adg** m² Treillis soudé PAF C 200x200 mm
Données techniques: Coût énergétique 36.938 MJ; Émission de CO2 0.013 kg; Code CED 17 04 05; Masse de l'élément 1.25 kg; Volume 0.000595 m3

**mt07aco020m** U Séparateur homologué pour treillis soudé
Données techniques: Coût énergétique 1.105 MJ; Émission de CO2 0.114 kg
Déchets:
- emballage: re150101 Emballages en papier et en carton; quantité 0.072 kg

**mt10hes070fOEe** m³ Béton léger LC25/28 (XC1(F); D12; S2; Cl 0,4; D1,4), prêt à l'emploi, selon NF EN 206
Données techniques: Coût énergétique 1040.000 MJ; Émission de CO2 130.000 kg; Code CED 17 01 01; Masse de l'élément 1300 kg; Volume 0.866667 m3
