# Remplacement d'un élément en toiture avec une ferme en bois

- Propriété du fichier: CYPE Ingenieros S.A.
- Format: FIEBDC-3/2016
- Logiciel: Générateur de prix de la construction. CYPE Ingenieros, S.A.
- Date: 12/12/2023
- Devise: EUR
- Coûts indirects: 3 %
- Frais généraux: 13 %
- Bénéfice: 6 %
- TVA: 20 %

## G Structure et gros oeuvre

### GA Transformations et réparations

#### GAU Remplacement d'éléments en bois

**GAU010** m³ Remplacement d'un élément en toiture avec une ferme en bois.
Remplacement d'arbalétrier endommagé d'une ferme en bois par arbalétrier de bois scié de pin sylvestre (Pinus sylvestris), finition brossée, pour applications structurales, classe résistante C18 selon NF EN 338 et NF EN 1912 et protection face aux agents biotiques qui correspondent à la classe de pénétration NP2 (3 mm dans les faces latérales de l'aubier) selon NF EN 351-1. Comprend le nettoyage, la suppression des fixations, l'entassement, le retrait et le chargement manuel des décombres dans le camion ou la benne, les découpes, les entailles pour un assemblage correct, le nivellement et la mise en place des éléments d'attache et de renfort. Travaillé en atelier et placé in situ.
Inclut: Démontage de l'élément. Fragmentation des décombres en pièces maniables. Chargement manuel des décombres dans le camion ou la benne. Implantation et marquage des axes, aux points d'union avec la ferme. Présentation des pièces sur la ferme. Mise en place et nivellement. Fixation de la ferme.
Critère pour le métré: Volume mesuré selon documentation graphique du Projet, en s'appuyant sur les plus grandes dimensions transversales pour les pièces n'ayant pas de sections rectangulaires ou carrées, et la longueur comprenant les appuis.
Critère pour le mémoire: On mesurera le volume réellement exécuté selon les spécifications du Projet, en s'appuyant sur les plus grandes dimensions transversales pour les pièces n'ayant pas de sections rectangulaires ou carrées, les appuis étant compris dans la longueur. Tous les éléments intégrants de la structure signalés dans les plans et les détails du projet seront considérés comme inclus.

| Code | U | Désignation | Quantité | Prix | Montant |
|---|---|---|---|---|---|
| mt07mee035aua | m³ | Bois scié de pin sylvestre (Pinus sylvestris) avec finition brossée, pour arbalétrier, pour applications structurales, classe résistante C18 selon NF EN 338 et NF EN 1912 et protection face aux agents biotiques qui correspondent à la classe de pénétration NP2 (3 mm dans les faces latérales de l'aubier) selon NF EN 351-1, travaillé en atelier. (matériau) | 1 | 552.44 | 552.440 |
| mt50spa101 | kg | Clous en acier. (matériau) | 10 | 1.87 | 18.700 |
| mq09sie010 | h | Tronçonneuse à essence, de 50 cm de lame et 2 kW de puissance. (matériel) | 4.637 | 3.36 | 15.580 |
| mo017 | h | Compagnon professionnel III/CP2 menuisier bois. (main-d'œuvre) | 27.104 | 29.44 | 797.942 |
| mo058 | h | Ouvrier professionnel II/OP menuisier bois. (main-d'œuvre) | 13.552 | 25.94 | 351.539 |
| mo113 | h | Ouvrier d'exécution I/OE1 construction. (main-d'œuvre) | 6.16 | 24.24 | 149.318 |
| % | % | Frais de chantier des unités d'ouvrage | 2 % | 1885.519 | 37.710 |
|  |  | Coûts directs |  |  | 1923.229 |

Déchets:
- pose: mt07mee035aua; facteur de déchet 0.0015
- pose: mt50spa101 Clous en acier; facteur de déchet 0.0045

## Ressources

**mt07mee035aua** m³ Bois scié de pin sylvestre (Pinus sylvestris) avec finition brossée
Données techniques: Coût énergétique 17005.075 MJ; Émission de CO2 -501.408 kg; Code CED 17 02 01; Masse de l'élément 380 kg; Volume 0.345455 m3
Déchets:
- emballage: re170203 Plastique. (composant de déchet); quantité 0.04 kg; Code CED 17 02 03; Masse de l'élément 1 kg; Volume 0.001667 m3

**mt50spa101** kg Clous en acier
Données techniques: Coût énergétique 9.830 MJ; Émission de CO2 0.510 kg; Code CED 17 04 05; Masse de l'élément 1 kg; Volume 0.000476 m3
