# Plancher surélevé sur vide sanitaire, en béton

- Propriété du fichier: CYPE Ingenieros S.A.
- Format: FIEBDC-3/2016
- Logiciel: Générateur de prix de la construction. CYPE Ingenieros, S.A.
- Date: 11/06/2025
- Devise: EUR
- Coûts indirects: 3 %
- Frais généraux: 13 %
- Bénéfice: 6 %
- TVA: 20 %

## G Structure et gros oeuvre

### GB Planchers bas

#### GBC Planchers surélevés

**GBC010** m² Plancher surélevé sur vide sanitaire, en béton.
Plancher surélévé sur vide sanitaire, en béton armé de 20+4 cm de hauteur, sur coffrage perdu de pièces en polypropylène recyclé, réalisé en béton C25/30 (XC1(F); D10; S3; Cl 0,4) prêt à l'emploi, et treillis soudé PAF 10 200x200 mm en acier Fe E 500 comme armature de répartition, placé sur des séparateurs homologués en dalle de compression de 4 cm d'épaisseur; avec des joints de retrait de 5 mm d'épaisseur, via découpe avec un disque à diamant; appuyé dans son ensemble sur une base en béton de propreté. Comprend le panneau de polystyrène expansé de 30 mm d'épaisseur, pour l'exécution des joints de dilatation.
Critère d'évaluation économique: Le prix ne comprend ni la couche de béton de propreté ni les pièces spéciales.
Inclut: Implantation des pièces. Découpe des pièces. Mise en place et montage des pièces. Résolution des liaisons. Réalisation des orifices de passage des installations. Mise en place des éléments de réservation pour le passage des installations. Mise en place du treillis soudé. Coulage, extension et vibrage du béton. Réglage et nivellement de la dalle de compression. Séchage du béton. Implantation des joints de retrait. Découpe du béton. Nettoyage final des joints de retrait.
Critère pour le métré: Surface mesurée selon documentation graphique du Projet.
Critère pour le mémoire: On mesurera la surface réellement exécutée selon les spécifications du Projet, en déduisant la surface occupée par les poteaux situés dans le périmètre.

| Code | U | Désignation | Quantité | Prix | Montant |
|---|---|---|---|---|---|
| mt07cid010j | m² | Coffrage perdu avec pièces en polypropylène recyclé, de 50x50x20 cm, pour planchers surélevés sur vide sanitaire. (matériau) | 1.05 | 9.64 | 10.122 |
| mt08var050 | kg | Fil de fer galvanisé pour attacher, de 1,30 mm de diamètre. (matériau) | 0.005 | 1.5 | 0.008 |
| mt07ame030bfg | m² | Treillis soudé PAF 10 200x200 mm, avec fils de fer longitudinaux de 5,5 mm de diamètre et fils de fer transversaux de 5.5 mm de diamètre, acier Fe E 500, selon NF A35-080-2. (matériau) | 1.1 | 4.96 | 5.456 |
| mt10haf030fOEc | m³ | Béton C25/30 (XC1(F); D10; S3; Cl 0,4), prêt à l'emploi, selon NF EN 206. (matériau) | 0.088 | 144.97 | 12.757 |
| mt07aco020m | U | Séparateur homologué pour treillis soudé. (matériau) | 1 | 0.09 | 0.090 |
| mt16pea020c | m² | Panneau rigide en polystyrène expansé, selon NF EN 13163, usinage latéral droit, de 30 mm d'épaisseur, résistance thermique 0,8 m²K/W, conductivité thermique 0,036 W/(mK), pour joint de dilatation. (matériau) | 0.053 | 2.01 | 0.107 |
| mq06vib020 | h | Règle vibrante de 3 m. (matériel) | 0.095 | 5.23 | 0.497 |
| mq06cor020 | h | Équipement pour découpage de joints dans les dallages en béton. (matériel) | 0.087 | 10.64 | 0.926 |
| mo044 | h | Compagnon professionnel III/CP2 coffreur. (main-d'œuvre) | 0.013 | 32.19 | 0.418 |
| mo091 | h | Ouvrier professionnel II/OP coffreur. (main-d'œuvre) | 0.013 | 28.63 | 0.372 |
| mo043 | h | Compagnon professionnel III/CP2 ferrailleur. (main-d'œuvre) | 0.029 | 32.19 | 0.934 |
| mo090 | h | Ouvrier professionnel II/OP ferrailleur. (main-d'œuvre) | 0.029 | 28.63 | 0.830 |
| mo045 | h | Compagnon professionnel III/CP2 bétonneur. (main-d'œuvre) | 0.021 | 32.19 | 0.676 |
| mo092 | h | Ouvrier professionnel II/OP bétonneur. (main-d'œuvre) | 0.094 | 28.63 | 2.691 |
| mo112 | h | Ouvrier d'exécution I/OE2 construction. (main-d'œuvre) | 0.119 | 26.53 | 3.157 |
| % | % | Frais de chantier des unités d'ouvrage | 2 % | 39.041 | 0.781 |
|  |  | Coûts directs |  |  | 39.822 |

Déchets:
- pose: mt08var050 Fil de fer galvanisé pour attacher, de 1,30 mm de diamètre; facteur de déchet 0.0038
- pose: mt07ame030bfg; facteur de déchet 0.0161005
- pose: mt16pea020c; facteur de déchet 0.048
- démolition: ruo170101 Béton (bétons, mortiers et préfabriqués). (composant de déchet); quantité 0.075 kg; Code CED 17 01 01; Masse de l'élément 1 kg; Volume 0.000667 m3

## Ressources

**mt07cid010j** m² Coffrage perdu avec pièces en polypropylène recyclé, de 50x50x20 cm, pour planchers surélevés sur vide sanitaire
Données techniques: Coût énergétique 55.781 MJ; Émission de CO2 2.103 kg
Déchets:
- emballage: re170203 Plastique. (composant de déchet); quantité 0.001 kg; Code CED 17 02 03; Masse de l'élément 1 kg; Volume 0.001667 m3

**mt08var050** kg Fil de fer galvanisé pour attacher, de 1,30 mm de diamètre
Données techniques: Coût énergétique 25.100 MJ; Émission de CO2 2.560 kg; Code CED 17 04 05; Masse de l'élément 1 kg; Volume 0.000476 m3

**mt07ame030bfg** m² Treillis soudé PAF 10 200x200 mm
Données techniques: Coût énergétique 55.259 MJ; Émission de CO2 0.019 kg; Code CED 17 04 05; Masse de l'élément 1.87 kg; Volume 0.00089 m3

**mt10haf030fOEc** m³ Béton C25/30 (XC1(F); D10; S3; Cl 0,4), prêt à l'emploi, selon NF EN 206
Données techniques: Coût énergétique 1876.000 MJ; Émission de CO2 234.500 kg; Code CED 17 01 01; Masse de l'élément 2345 kg; Volume 1.563333 m3

**mt07aco020m** U Séparateur homologué pour treillis soudé
Données techniques: Coût énergétique 1.105 MJ; Émission de CO2 0.114 kg
Déchets:
- emballage: re150101 Emballages en papier et en carton. (composant de déchet); quantité 0.072 kg; Code CED 15 01 01; Masse de l'élément 1 kg; Volume 0.001333 m3

**mt16pea020c** m² Panneau rigide en polystyrène expansé
Données techniques: Coût énergétique 85.089 MJ; Émission de CO2 2.941 kg; Code CED 17 06 04; Masse de l'élément 0.9 kg; Volume 0.0015 m3
Déchets:
- emballage: re170203 Plastique; quantité 0.024 kg
