# Acier formé à froid, dans une structure métallique légère autoportante de toiture inclinée

- Propriété du fichier: CYPE Ingenieros S.A.
- Format: FIEBDC-3/2016
- Logiciel: Générateur de prix de la construction. CYPE Ingenieros, S.A.
- Date: 24/10/2024
- Devise: EUR
- Coûts indirects: 3 %
- Frais généraux: 13 %
- Bénéfice: 6 %
- TVA: 20 %

## G Structure et gros oeuvre

### GC Charpentes et couvertures autoportantes

#### GCA Charpentes acier

**GCA020** kg Acier formé à froid, dans une structure métallique légère autoportante de toiture inclinée.
Acier formé à froid, galvanisé, type DX52D+Z275MA, dans une structure métallique légère autoportante de toiture inclinée à ossature légère de profilés, des séries oméga, L, U, C ou Z; avec rivets pour l'assemblage des profilés entre eux et ancrages mécaniques pour fixation.
Inclut: Implantation. Montage de la structure.
Critère pour le métré: Poids nominal mesuré selon documentation graphique du Projet.
Critère pour le mémoire: On déterminera, à partir du poids obtenu sur bascule officielle des unités arrivées sur le chantier, le poids des unités réellement exécutées selon les spécifications du Projet.

| Code | U | Désignation | Quantité | Prix | Montant |
|---|---|---|---|---|---|
| mt07ali050b | kg | Acier formé à froid, galvanisé, type DX52D+Z275MA, dans une structure métallique légère autoportante de toiture inclinée à ossature légère de profilés, des séries oméga, L, U, C ou Z; avec rivets pour l'assemblage des profilés entre eux et ancrages mécaniques pour fixation. (matériau) | 1 | 3.32 | 3.320 |
| mo047 | h | Compagnon professionnel III/CP2 charpentier métal. (main-d'œuvre) | 0.015 | 30.72 | 0.461 |
| mo094 | h | Ouvrier professionnel II/OP charpentier métal. (main-d'œuvre) | 0.015 | 27.32 | 0.410 |
| % | % | Frais de chantier des unités d'ouvrage | 2 % | 4.191 | 0.084 |
|  |  | Coûts directs |  |  | 4.275 |
