# Appui élastomère, rectangulaire

- Propriété du fichier: CYPE Ingenieros S.A.
- Format: FIEBDC-3/2016
- Logiciel: Générateur de prix de la construction. CYPE Ingenieros, S.A.
- Date: 24/10/2024
- Devise: EUR
- Coûts indirects: 3 %
- Frais généraux: 13 %
- Bénéfice: 6 %
- TVA: 20 %

## G Structure et gros oeuvre

### GO Poteaux, poutres et ossatures

#### GOE Éléments d'appui

**GOE010** U Appui élastomère, rectangulaire.
Appui élastomère non fretté, rectangulaire, sur une base de nivellement, en néoprène, de 200x200 mm de section et 30 mm d'épaisseur, type F, selon NF EN 1337-3, pour appuis structuraux élastiques.
Critère d'évaluation économique: Le prix ne comprend pas la base de nivellement.
Inclut: Implantation des axes. Mise en place des appuis.
Critère pour le métré: Nombre d'unités prévues, selon documentation graphique du Projet.
Critère pour le mémoire: On mesurera le nombre d'unités réellement mises en place selon les spécifications du Projet.

| Code | U | Désignation | Quantité | Prix | Montant |
|---|---|---|---|---|---|
| mt07ewa010a | m³ | Appui élastomérique structural non fretté, en néoprène, type F selon NF EN 1337-3. (matériau) | 0.001 | 11640 | 11.640 |
| mo047 | h | Compagnon professionnel III/CP2 charpentier métal. (main-d'œuvre) | 0.123 | 30.72 | 3.779 |
| mo094 | h | Ouvrier professionnel II/OP charpentier métal. (main-d'œuvre) | 0.123 | 27.32 | 3.360 |
| % | % | Frais de chantier des unités d'ouvrage | 2 % | 18.779 | 0.376 |
|  |  | Coûts directs |  |  | 19.155 |

Déchets:
- pose: mt07ewa010a Appui élastomérique structural non fretté, en néoprène, type F selon NF EN 1337-3; facteur de déchet 0.06

## Ressources

**mt07ewa010a** m³ Appui élastomérique structural non fretté, en néoprène, type F selon NF EN 1337-3
Données techniques: Coût énergétique 148823.251 MJ; Émission de CO2 3671.554 kg; Code CED 17 02 03; Masse de l'élément 1240 kg; Volume 2.066667 m3
Déchets:
- emballage: re170203 Plastique. (composant de déchet); quantité 0.24 kg; Code CED 17 02 03; Masse de l'élément 1 kg; Volume 0.001667 m3
