# Système provisoire de protection d'une rive de plancher, classe B, pour toitures inclinées métalliques

- Propriété du fichier: CYPE Ingenieros S.A.
- Format: FIEBDC-3/2016
- Logiciel: Générateur de prix de la construction. CYPE Ingenieros, S.A.
- Date: 13/06/2024
- Devise: EUR
- Coûts indirects: 3 %
- Frais généraux: 13 %
- Bénéfice: 6 %
- TVA: 20 %

## S Sécurité et santé

### SC Équipements de protection collective

#### SCF Protection périmétrique des rives de plancher

**SCF080** m Système provisoire de protection d'une rive de plancher, classe B, pour toitures inclinées métalliques.
Système provisoire de protection d'une rive de plancher, classe B, pour toitures inclinées métalliques, de 1 m de hauteur, fournissant une résistance uniquement pour les charges statiques et les forces dynamiques faibles et pour des surfaces de travail ayant un angle d'inclinaison maximum de 30°, constitué: d'une lisse haute de tube en acier de 25 mm de diamètre et 2500 mm de longueur, amortissable en 150 utilisations; de 3 lisses intermédiaires de tube en acier de 25 mm de diamètre et 2500 mm de longueur, disposées de manière à ce qu'une sphère de 250 mm ne passe pas à travers les ouvertures, amortissables en 150 utilisations; d'une plinthe métallique de 3 m de longueur, dont le bord supérieur se trouve au moins à 15 cm au-dessus de la surface de travail, amortissable en 150 utilisations et potelets de type pince-dalles de sécurité fabriqués en acier de première qualité peint au four en époxy-polyester, de 35x35 mm et 1500 mm de longueur, espacés au plus de 2,5 m et fixés à la poutre métallique pour serrage, amortissables en 20 utilisations.
Critère pour le métré: Longueur mesurée selon Plan général de coordination en matière de sécurité et de protection de la santé.
Critère pour le mémoire: La longueur mesurée sera celle réellement montée selon spécifications d'Étude ou d'Étude Basique de Sécurité et Santé.

| Code | U | Désignation | Quantité | Prix | Montant |
|---|---|---|---|---|---|
| mt50spb030g | U | Potelet de type pince-dalles de sécurité fabriqué en acier de première qualité peint au four en époxy-polyester, de 35x35 mm et 1500 mm de longueur, avec serrage vers le haut. (matériau) | 0.029 | 24.09 | 0.699 |
| mt50spb050a | U | Lisse pour potelet matrice, en tube d'acier peint au four en époxy-polyester, de 25 mm de diamètre et 2500 mm de longueur. (matériau) | 0.011 | 6.9 | 0.076 |
| mt50spb070 | U | Plinthe métallique de 3 m de longueur et 150 mm de hauteur, peint au four en époxy-polyester. (matériau) | 0.002 | 24.06 | 0.048 |
| mo119 | h | Compagnon professionnel III/CP2 Sécurité et Santé. (main-d'œuvre) | 0.179 | 29.25 | 5.236 |
| mo120 | h | Ouvrier Sécurité et Santé. (main-d'œuvre) | 0.179 | 24.51 | 4.387 |
| % | % | Frais de chantier des unités d'ouvrage | 2 % | 10.446 | 0.209 |
|  |  | Coûts directs |  |  | 10.655 |

Déchets:
- pose: mt50spb030g; facteur de déchet 1
- pose: mt50spb050a; facteur de déchet 1
- pose: mt50spb070 Plinthe métallique de 3 m de longueur et 150 mm de hauteur, peint au four en époxy-polyester; facteur de déchet 1

## Ressources

**mt50spb030g** U Potelet de type pince-dalles de sécurité fabriqué en acier de première qualité peint au four en époxy-polyester
Données techniques: Coût énergétique 50.133 MJ; Émission de CO2 2.601 kg; Code CED 17 04 05; Masse de l'élément 5.1 kg; Volume 0.002429 m3

**mt50spb050a** U Lisse pour potelet matrice
Données techniques: Coût énergétique 22.904 MJ; Émission de CO2 1.188 kg; Code CED 17 04 05; Masse de l'élément 2.33 kg; Volume 0.00111 m3

**mt50spb070** U Plinthe métallique de 3 m de longueur et 150 mm de hauteur, peint au four en époxy-polyester
Données techniques: Coût énergétique 88.470 MJ; Émission de CO2 4.590 kg; Code CED 17 04 05; Masse de l'élément 9 kg; Volume 0.004286 m3
