# Porte-savon pour salle de bain

- Propriété du fichier: CYPE Ingenieros S.A.
- Format: FIEBDC-3/2016
- Logiciel: Générateur de prix de la construction. CYPE Ingenieros, S.A.
- Date: 25/10/2024
- Devise: EUR
- Coûts indirects: 3 %
- Frais généraux: 13 %
- Bénéfice: 6 %
- TVA: 20 %

## T Équipements techniques

### TB Équipements sanitaires

#### TBA Accessoires

**TBA020** U Porte-savon pour salle de bain.
Porte-savon mural, pour salle de bain, en acier inoxydable AISI 304, finition satiné, circulaire, avec support mural. Fixation au support avec les fixations fournies par le fabricant.
Inclut: Implantation. Mise en place et fixation.
Critère pour le métré: Nombre d'unités prévues, selon documentation graphique du Projet.
Critère pour le mémoire: On mesurera le nombre d'unités réellement mises en place selon les spécifications du Projet.

| Code | U | Désignation | Quantité | Prix | Montant |
|---|---|---|---|---|---|
| mt31abp030e | U | Porte-savon mural, pour salle de bain, en acier inoxydable AISI 304, finition satiné, circulaire, avec support mural. (matériau) | 1 | 64.31 | 64.310 |
| mo107 | h | Ouvrier professionnel II/OP plombier. (main-d'œuvre) | 0.113 | 25.99 | 2.937 |
| % | % | Frais de chantier des unités d'ouvrage | 2 % | 67.247 | 1.345 |
|  |  | Coûts directs |  |  | 68.592 |
