# Luminaire linéaire de plafond

- Propriété du fichier: CYPE INGENIEROS, S.A.
- Format: FIEBDC-3/2002
- Devise: EUR
- Coûts indirects: 3.00 %
- Frais généraux: 13.00 %
- Bénéfice: 6.00 %
- TVA: 20.00 %

**TEI120** U Luminaire linéaire de plafond, en tôle d'acier, finition thermo-émaillée, de couleur blanche finition mat texturisé, régulation DALI, série Ice Line 2 Dynamic S, référence 29630608TW0000 "LLEDÓ", de 13 W, alimentation à 220/240 V et 50-60 Hz, de 600x50x75 mm, avec lampe LED Dynamic LED, température de couleur réglable entre 2700 et 6500 K, diffuseur de polycarbonate opalin couleur glacier, indice de reproduction chromatique supérieure à 80, flux lumineux 1100 lumens, degré de protection IP20, avec kit de départ et de fin de ligne pour luminaire linéaire, référence 296300000020K et éléments de fixation pour installation de luminaire de surface, référence 2933000000000; installation en surface.
Luminaire linéaire de plafond, en tôle d'acier, finition thermo-émaillée, de couleur blanche finition mat texturisé, régulation DALI, série Ice Line 2 Dynamic S, référence 29630608TW0000 "LLEDÓ", de 13 W, alimentation à 220/240 V et 50-60 Hz, de 600x50x75 mm, avec lampe LED Dynamic LED, température de couleur réglable entre 2700 et 6500 K, diffuseur de polycarbonate opalin couleur glacier, indice de reproduction chromatique supérieure à 80, flux lumineux 1100 lumens, degré de protection IP20, avec kit de départ et de fin de ligne pour luminaire linéaire, référence 296300000020K et éléments de fixation pour installation de luminaire de surface, référence 2933000000000; installation en surface.
Inclut: Implantation. Montage, connexion et contrôle de son bon fonctionnement.
Critère de métré de projet: Nombre d'unités prévues, selon documentation graphique du Projet.
Critère de mesure de l'ouvrage: On mesurera le nombre d'unités réellement exécutées selon les spécifications du Projet.

| Code | U | Désignation | Quantité | Prix | Montant |
|---|---|---|---|---|---|
| mt34lle110aa | U | Luminaire linéaire de plafond, en tôle d'acier, finition thermo-émaillée, de couleur blanche finition mat texturisé, régulation DALI, série Ice Line 2 Dynamic S, référence 29630608TW0000 "LLEDÓ", de 13 W, alimentation à 220/240 V et 50-60 Hz, de 600x50x75 mm, avec lampe LED Dynamic LED, température de couleur réglable entre 2700 et 6500 K, diffuseur de polycarbonate opalin couleur glacier, indice de reproduction chromatique supérieure à 80, flux lumineux 1100 lumens, degré de protection IP20. (matériau) | 1.000 | 331.67 | 331.67 |
| mt34lle131b | U | Kit de départ et de fin de ligne pour luminaire linéaire, référence 296300000020K "LLEDÓ", avec barrettes de dominos. (matériau) | 1.000 | 39.60 | 39.60 |
| mt34lle134a | U | Éléments de fixation pour installation de luminaire de surface, référence 2933000000000 "LLEDÓ". (matériau) | 1.000 | 5.02 | 5.02 |
| mo003 | h | Compagnon professionnel III/CP2 électricien. (main-d'œuvre) | 0.323 | 26.36 | 8.51 |
| mo102 | h | Ouvrier professionnel II/OP électricien. (main-d'œuvre) | 0.323 | 23.22 | 7.50 |
| % | % | Coûts directs complémentaires | 2 % | 392.30 | 7.85 |
|  |  | Coûts directs |  |  | 400.15 |
