# Sprinkler standard

- Propriété du fichier: CYPE Ingenieros S.A.
- Format: FIEBDC-3/2016
- Logiciel: Générateur de prix de la construction. CYPE Ingenieros, S.A.
- Date: 25/10/2024
- Devise: EUR
- Coûts indirects: 3 %
- Frais généraux: 13 %
- Bénéfice: 6 %
- TVA: 20 %

## T Équipements techniques

### TI Protections contre les incendies

#### TIF Systèmes fixes d'extinction

**TIF040** U Sprinkler standard.
Sprinkler automatique à tête haute, réponse normale avec ampoule fusible en verre fragile de 5 mm de diamètre et dissolution alcoolique de couleur rouge, rupture à 68°C, de 1/2" DN 15 mm de diamètre de filet, coefficient de décharge K de 80 (métrique), pression de travail 12 bar, finition laquée couleur bronze. Comprend les accessoires et les pièces spéciales pour la connexion au réseau de distribution d'eau.
Inclut: Implantation. Montage, connexion et contrôle de son bon fonctionnement.
Critère pour le métré: Nombre d'unités prévues, selon documentation graphique du Projet.
Critère pour le mémoire: On mesurera le nombre d'unités réellement exécutées selon les spécifications du Projet.

| Code | U | Désignation | Quantité | Prix | Montant |
|---|---|---|---|---|---|
| mt41roc010aa | U | Sprinkler automatique à tête haute, réponse normale avec ampoule fusible en verre fragile de 5 mm de diamètre et dissolution alcoolique de couleur rouge, rupture à 68°C, de 1/2" DN 15 mm de diamètre de filet, coefficient de décharge K de 80 (métrique), pression de travail 12 bar, finition laquée couleur bronze, selon NF EN 12259-1. (matériau) | 1 | 5.58 | 5.580 |
| mt41roc500 | U | Accessoires et pièces spéciales pour la connexion du sprinkler au réseau de distribution d'eau. (matériau) | 1 | 2.71 | 2.710 |
| mo008 | h | Compagnon professionnel III/CP2 plombier. (main-d'œuvre) | 0.268 | 30.2 | 8.094 |
| mo107 | h | Ouvrier professionnel II/OP plombier. (main-d'œuvre) | 0.268 | 25.99 | 6.965 |
| % | % | Frais de chantier des unités d'ouvrage | 2 % | 23.349 | 0.467 |
|  |  | Coûts directs |  |  | 23.816 |
