# Protection passive contre les incendies d'une structure métallique, avec une peinture intumescente

- Propriété du fichier: CYPE Ingenieros S.A.
- Format: FIEBDC-3/2016
- Logiciel: Générateur de prix de la construction. CYPE Ingenieros, S.A.
- Date: 11/06/2025
- Devise: EUR
- Coûts indirects: 3 %
- Frais généraux: 13 %
- Bénéfice: 6 %
- TVA: 20 %

## T Équipements techniques

### TI Protections contre les incendies

#### TII Protection passive contre les incendies

**TII080** m² Protection passive contre les incendies d'une structure métallique, avec une peinture intumescente.
Protection passive contre les incendies d'une structure métallique, par l'application de peinture intumescente, en émulsion aqueuse monocomposante, couleur blanche, finition mate lisse, jusqu'à former une épaisseur minimale de film sec de 299 microns et obtenir une résistance au feu de 15 minutes.
Inclut: Préparation et nettoyage de la surface support. Application des couches de finition.
Critère pour le métré: Surface résultant du développement des surfaces métalliques qui composent la structure, selon documentation graphique du Projet.
Critère pour le mémoire: On mesurera la surface réellement exécutée selon les spécifications du Projet, résultant du développement des profilés métalliques qui composent la structure.

| Code | U | Désignation | Quantité | Prix | Montant |
|---|---|---|---|---|---|
| mt27pwj010a | kg | Peinture intumescente, en émulsion aqueuse monocomposante, couleur blanche, finition mate lisse, à appliquer au pistolet haute pression ou à la brosse. (matériau) | 0.658 | 14.99 | 9.863 |
| mo038 | h | Compagnon professionnel III/CP2 peintre. (main-d'œuvre) | 0.141 | 30.66 | 4.323 |
| mo076 | h | Ouvrier professionnel II/OP peintre. (main-d'œuvre) | 0.141 | 27.27 | 3.845 |
| % | % | Frais de chantier des unités d'ouvrage | 2 % | 18.031 | 0.361 |
|  |  | Coûts directs |  |  | 18.392 |

Déchets:
- pose: mt27pwj010a; facteur de déchet 0.0275

## Ressources

**mt27pwj010a** kg Peinture intumescente
Données techniques: Coût énergétique 47.555 MJ; Émission de CO2 2.461 kg; Code CED 08 01 11; Masse de l'élément 1 kg; Volume 0.001111 m3
Déchets:
- emballage: re150104 Emballages métalliques. (composant de déchet); quantité 0.09 kg; Code CED 15 01 04; Masse de l'élément 1 kg; Volume 0.001667 m3
