# Descente visible en fonte

- Propriété du fichier: CYPE Ingenieros S.A.
- Format: FIEBDC-3/2016
- Logiciel: Générateur de prix de la construction. CYPE Ingenieros, S.A.
- Date: 11/06/2025
- Devise: EUR
- Coûts indirects: 3 %
- Frais généraux: 13 %
- Bénéfice: 6 %
- TVA: 20 %

## T Équipements techniques

### TQ Installations d'évacuation des eaux usées

#### TQN Colonnes et descentes

**TQN040** m Descente visible en fonte.
Descente du réseau d'évacuation des eaux pluviales, formée de tube en fonte grise, de 100 mm de diamètre et 3,5 mm d'épaisseur; assemblage à pression avec joint élastique. Comprend le matériel auxiliaire pour le montage et la fixation à l'ouvrage, les accessoires et les pièces spéciales.
Inclut: Implantation du parcours de la descente et de la situation des éléments de fixation. Présentation à sec des tubes. Fixation du matériel auxiliaire pour le montage et la fixation à l'ouvrage. Montage, connexion et contrôle de son bon fonctionnement.
Critère pour le métré: Longueur mesurée selon documentation graphique du Projet.
Critère pour le mémoire: On mesurera la longueur réellement exécutée selon les spécifications du Projet.

| Code | U | Désignation | Quantité | Prix | Montant |
|---|---|---|---|---|---|
| mt36bfg400b | U | Matériel auxiliaire pour le montage et la fixation à l'ouvrage des tuyaux en fonte grise, de 100 mm de diamètre. (matériau) | 1 | 0.91 | 0.910 |
| mt36bfg010t | m | Tube en fonte grise, de 100 mm de diamètre et 3,5 mm d'épaisseur, avec extrémité évasée et joint élastique, selon NF EN 877, avec le prix augmenté de 30% pour cause d'accessoires et pièces spéciales. (matériau) | 1 | 23.78 | 23.780 |
| mo008 | h | Compagnon professionnel III/CP2 plombier. (main-d'œuvre) | 0.608 | 31.65 | 19.243 |
| mo107 | h | Ouvrier professionnel II/OP plombier. (main-d'œuvre) | 0.304 | 27.24 | 8.281 |
| % | % | Frais de chantier des unités d'ouvrage | 2 % | 52.214 | 1.044 |
|  |  | Coûts directs |  |  | 53.258 |

Déchets:
- pose: mt36bfg010t; facteur de déchet 0.0327455

## Ressources

**mt36bfg010t** m Tube en fonte grise
Données techniques: Coût énergétique 119.914 MJ; Émission de CO2 4.782 kg; Code CED 17 04 05; Masse de l'élément 8.4 kg; Volume 0.004 m3
Déchets:
- emballage: re170201 Bois. (composant de déchet); quantité 0.011 kg; Code CED 17 02 01; Masse de l'élément 1 kg; Volume 0.000909 m3
- emballage: re170203 Plastique. (composant de déchet); quantité 0.003 kg; Code CED 17 02 03; Masse de l'élément 1 kg; Volume 0.001667 m3
