# Mur en béton armé pour bassin de piscine

- Propriété du fichier: CYPE INGENIEROS, S.A.
- Format: FIEBDC-3/2002
- Devise: EUR
- Coûts indirects: 3.00 %
- Frais généraux: 13.00 %
- Bénéfice: 6.00 %
- TVA: 20.00 %

## A VRD et aménagements extérieurs

### AB Bassins et équipements de piscine

#### ABB Bassins

**ABB010** m³ Mur en béton armé pour bassin de piscine.
Mur en béton armé pour bassin de piscine de surface plane, jusqu'à 3 m de hauteur, réalisé avec béton C30/37 (XC2(F) + XD2(F); D20; S3; Cl 0,4) prêt à l'emploi, et coulage depuis le camion, et coulage depuis le camion, et acier Fe E 500, avec une quantité approximative de 22 kg/m³. Comprend les tubes en PVC pour le passage des installations, le fil de fer à lier et les séparateurs.
Critère d'évaluation économique: Le prix comprend le ferraillage de l'armature et la pose en coffrage ou sur site, mais il ne comprend pas le coffrage.
Inclut: Implantation de la fondation du mur. Mise en place des armatures avec des séparateurs homologués. Résolution des joints de construction. Coulage et compactage du béton. Séchage du béton. Réparation des défauts superficiels, s'il y a lieu.
Critère pour le métré: Volume mesuré sur la section théorique de calcul, selon documentation graphique du Projet.
Critère pour le mémoire: On mesurera le volume théorique exécuté selon les spécifications du Projet.

| Code | U | Désignation | Quantité | Prix | Montant |
|---|---|---|---|---|---|
| mt07aco020d | U | Séparateur homologué pour murs. (matériau) | 8.000 | 0.06 | 0.48 |
| mt07aco050c | kg | Barres en acier haute adhérence, Fe E 500, fourni sur chantier en barres brutes, de divers diamètres. (matériau) | 22.440 | 2.00 | 44.88 |
| mt08var050 | kg | Fil de fer galvanisé pour attacher, de 1,30 mm de diamètre. (matériau) | 0.286 | 1.50 | 0.43 |
| mt36tie010da | m | Tube en PVC, série B, de 75 mm de diamètre et 3 mm d'épaisseur, avec extrémité évasée, selon NF EN 1329-1. (matériau) | 0.050 | 3.34 | 0.17 |
| mt10haf030gkFi | m³ | Béton C30/37 (XC2(F) + XD2(F); D20; S3; Cl 0,4), prêt à l'emploi, selon NF EN 206. (matériau) | 1.050 | 150.42 | 157.94 |
| op00ciz020 |  | Cisaille pour barres à haute adhérence en acier. | 1.000 | 0.00 | 0.00 |
| op00ata010 |  | Pince à ligaturer. | 1.000 | 0.00 | 0.00 |
| au00auh020 |  | Rigole pour le coulage du béton. | 1.000 | 0.00 | 0.00 |
| au00auh040 |  | Vibreur de béton, électrique. | 1.000 | 0.00 | 0.00 |
| mo043 | h | Compagnon professionnel III/CP2 ferrailleur. (main-d'œuvre) | 0.242 | 30.72 | 7.43 |
| mo090 | h | Ouvrier professionnel II/OP ferrailleur. (main-d'œuvre) | 0.308 | 27.32 | 8.41 |
| mo045 | h | Compagnon professionnel III/CP2 bétonneur. (main-d'œuvre) | 0.070 | 30.72 | 2.15 |
| mo092 | h | Ouvrier professionnel II/OP bétonneur. (main-d'œuvre) | 0.280 | 27.32 | 7.65 |
| % | % | Frais de chantier des unités d'ouvrage | 2 % | 229.54 | 4.59 |
|  |  | Coûts directs |  |  | 234.13 |
