# Électropompe pour piscine

- Propriété du fichier: CYPE INGENIEROS, S.A.
- Format: FIEBDC-3/2002
- Devise: EUR
- Coûts indirects: 3.00 %
- Frais généraux: 13.00 %
- Bénéfice: 6.00 %
- TVA: 20.00 %

## A VRD et aménagements extérieurs

### AB Bassins et équipements de piscine

#### ABE Équipements électriques

**ABE040** U Électropompe pour piscine.
Électropompe autoaspirante de polypropylène renforcé avec de la fibre de verre, d'une puissance de 0,43 kW, 3000 tr/min, fermeture mécanique d'acier inoxydable AISI 316, moteur asynchrone, protection IP55, isolation classe F, pour alimentation monophasée à 230 V et 50 Hz de fréquence, débit maximum 10 m³/h pour une pression de 10 mCE et niveau de pression sonore 61 dBA. Comprend préfiltre.
Inclut: Mise en place. Connexion et contrôle de son bon fonctionnement.
Critère pour le métré: Nombre d'unités prévues, selon documentation graphique du Projet.
Critère pour le mémoire: On mesurera le nombre d'unités réellement exécutées selon les spécifications du Projet.

| Code | U | Désignation | Quantité | Prix | Montant |
|---|---|---|---|---|---|
| mt47ped100aa | U | Électropompe autoaspirante de polypropylène renforcé avec de la fibre de verre, d'une puissance de 0,43 kW, 3000 tr/min, fermeture mécanique d'acier inoxydable AISI 316, moteur asynchrone, protection IP55, isolation classe F, pour alimentation monophasée à 230 V et 50 Hz de fréquence, débit maximum 10 m³/h pour une pression de 10 mCE et niveau de pression sonore 61 dBA, y compris préfiltre. (matériau) | 1.000 | 468.51 | 468.51 |
| mo008 | h | Compagnon professionnel III/CP2 plombier. (main-d'œuvre) | 1.500 | 30.20 | 45.30 |
| mo107 | h | Ouvrier professionnel II/OP plombier. (main-d'œuvre) | 1.500 | 25.99 | 38.99 |
| % | % | Frais de chantier des unités d'ouvrage | 2 % | 552.80 | 11.06 |
|  |  | Coûts directs |  |  | 563.86 |
