# Démontage d'un lampadaire

- Propriété du fichier: CYPE INGENIEROS, S.A.
- Format: FIEBDC-3/2002
- Devise: EUR
- Coûts indirects: 3.00 %
- Frais généraux: 13.00 %
- Bénéfice: 6.00 %
- TVA: 20.00 %

## A VRD et aménagements extérieurs

### AE Éclairage extérieur

#### AED Dépose

**AED050** U Démontage d'un lampadaire.
Démontage d'un lampadaire avec mât en acier, de jusqu'à 4 m de hauteur, et chargement manuel dans le camion ou la benne.
Critère d'évaluation économique: Le prix comprend le démontage des accessoires et des éléments de fixation, mais il ne comprend pas la démolition de la fondation.
Inclut: Démontage de l'élément. Fragmentation du matériau démonté en pièces maniables. Retrait et stockage du matériau démonté. Nettoyage des restes d'ouvrage. Chargement manuel du matériau démonté et des restes d'ouvrage dans le camion ou la benne.
Critère pour le métré: Nombre d'unités prévues, selon documentation graphique du Projet.
Critère pour le mémoire: On mesurera le nombre d'unités réellement démontées selon les spécifications du Projet.

| Code | U | Désignation | Quantité | Prix | Montant |
|---|---|---|---|---|---|
| mq04cag010a | h | Camion grue jusqu'à 6 t de charge maximale. (matériel) | 0.400 | 55.38 | 22.15 |
| mo003 | h | Compagnon professionnel III/CP2 électricien. (main-d'œuvre) | 0.100 | 30.20 | 3.02 |
| mo102 | h | Ouvrier professionnel II/OP électricien. (main-d'œuvre) | 0.100 | 25.99 | 2.60 |
| mo112 | h | Ouvrier d'exécution I/OE2 construction. (main-d'œuvre) | 0.280 | 25.31 | 7.09 |
| mo113 | h | Ouvrier d'exécution I/OE1 construction. (main-d'œuvre) | 0.070 | 24.51 | 1.72 |
| % | % | Frais de chantier des unités d'ouvrage | 2 % | 36.58 | 0.73 |
|  |  | Coûts directs |  |  | 37.31 |
