# Marquage de terrain sur revêtement de sol en résines synthétiques

- Propriété du fichier: CYPE INGENIEROS, S.A.
- Format: FIEBDC-3/2002
- Devise: EUR
- Coûts indirects: 3.00 %
- Frais généraux: 13.00 %
- Bénéfice: 6.00 %
- TVA: 20.00 %

## A VRD et aménagements extérieurs

### AF Pistes sportives

#### AFR Revêtements en résines synthétiques

**AFR020** U Marquage de terrain sur revêtement de sol en résines synthétiques.
Marquage et signalisation de terrain de pelote basque, sur revêtement de sol en résines synthétiques, avec des lignes de 5 cm de largeur, continues ou discontinues, de couleur à choisir, par application de peinture acrylique mate par eau, couleur à choisir, densité 1,3 g/m³, viscosité > 20 poises, conformément aux normes fédératives.
Inclut: Préparation de la surface. Réalisation du marquage.
Critère pour le métré: Nombre d'unités prévues, selon documentation graphique du Projet.
Critère pour le mémoire: On mesurera le nombre d'unités réellement exécutées selon les spécifications du Projet.

| Code | U | Désignation | Quantité | Prix | Montant |
|---|---|---|---|---|---|
| mt27pij040 | kg | Peinture acrylique mate par eau, couleur à choisir, densité 1,3 g/m³, viscosité > 20 poises. (matériau) | 10.000 | 10.92 | 109.20 |
| mt47mpi030 | U | Rouleau de ruban adhésif. (matériau) | 20.000 | 2.40 | 48.00 |
| mo038 | h | Compagnon professionnel III/CP2 peintre. (main-d'œuvre) | 15.540 | 29.25 | 454.55 |
| mo076 | h | Ouvrier professionnel II/OP peintre. (main-d'œuvre) | 15.540 | 26.02 | 404.35 |
| % | % | Frais de chantier des unités d'ouvrage | 2 % | 1016.10 | 20.32 |
|  |  | Coûts directs |  |  | 1036.42 |
