# Bande d'union pour l'installation d'un gazon synthétique

- Propriété du fichier: CYPE INGENIEROS, S.A.
- Format: FIEBDC-3/2002
- Devise: EUR
- Coûts indirects: 3.00 %
- Frais généraux: 13.00 %
- Bénéfice: 6.00 %
- TVA: 20.00 %

## A VRD et aménagements extérieurs

### AF Pistes sportives

#### AFS Revêtements en pelouses synthétiques

**AFS030** m Bande d'union pour l'installation d'un gazon synthétique.
Bande d jonction pour gazon synthétique dans des installations sportives, réalisée avec membrane géotextile multicouche, imperméable et renforcée, composée de polyoléfines thermoplastiques, pourvue d'une fibre pour l'adhésion sur les deux faces, de 0,50 mm d'épaisseur, fournie en rouleaux de 300 mm de largeur et 100 m de longueur, disposée sur une base élastique drainante.
Inclut: Mise en place de la membrane géotextile. Application de l'adhésif. Nettoyage final.
Critère pour le métré: Longueur mesurée selon documentation graphique du Projet.
Critère pour le mémoire: On mesurera la longueur réellement exécutée selon les spécifications du Projet.

| Code | U | Désignation | Quantité | Prix | Montant |
|---|---|---|---|---|---|
| mt15rev070a | m | Bande d jonction pour gazon synthétique dans des installations sportives, réalisée avec membrane géotextile multicouche, imperméable et renforcée, composée de polyoléfines thermoplastiques, pourvue d'une fibre pour l'adhésion sur les deux faces, de 0,50 mm d'épaisseur, fournie en rouleaux de 300 mm de largeur et 100 m de longueur. (matériau) | 1.010 | 1.37 | 1.38 |
| mt47adc110a | kg | Adhésif spécial de polyuréthane bicomposant. (matériau) | 0.250 | 4.67 | 1.17 |
| mo041 | h | Compagnon professionnel III/CP2 VRD espaces publics. (main-d'œuvre) | 0.020 | 29.25 | 0.59 |
| mo087 | h | Ouvrier professionnel II/OP VRD espaces publics. (main-d'œuvre) | 0.020 | 26.02 | 0.52 |
| % | % | Frais de chantier des unités d'ouvrage | 2 % | 3.66 | 0.07 |
|  |  | Coûts directs |  |  | 3.73 |
