# Clôture en maille électrosoudée

- Propriété du fichier: CYPE INGENIEROS, S.A.
- Format: FIEBDC-3/2002
- Devise: EUR
- Coûts indirects: 3.00 %
- Frais généraux: 13.00 %
- Bénéfice: 6.00 %
- TVA: 20.00 %

## A VRD et aménagements extérieurs

### AL Clôtures et divisions

#### ALG Grilles et grillages métalliques

**ALG020** m Clôture en maille électrosoudée.
Clôture constituée de panneaux de maille électrosoudée, de 50x50 mm de vide de maille et 4 mm de diamètre, finition galvanisé, avec châssis de profil creux en acier galvanisé de section 20x20x1,5 mm et poteaux de profilé creux en acier galvanisé, de section carrée 40x40x1,5 mm et 1 m de hauteur, séparés de 2 m entre eux et encastrés dans des murs en maçonnerie ou en béton. Comprend le mortier de ciment pour la réception des poteaux et les accessoires pour la fixation des panneaux de maille électrosoudée aux poteaux métalliques.
Critère d'évaluation économique: Le prix ne comprend pas le mur.
Inclut: Implantation. Réalisation d'ouvertures pour la mise en place des poteaux. Mise en place des poteaux. Coulage du mortier. Aplomb et alignement des poteaux. Mise en place des panneaux de maille.
Critère pour le métré: Longueur mesurée selon documentation graphique du Projet, en déduisant les ouvertures de longueur supérieure à 1 m.
Critère pour le mémoire: On mesurera la longueur réellement exécutée selon les spécifications du Projet, en déduisant les ouvertures de longueur supérieure à 1 m.

| Code | U | Désignation | Quantité | Prix | Montant |
|---|---|---|---|---|---|
| mt52vse010a | m² | Panneau de maille électrosoudée, de 50x50 mm de vide de maille et 4 mm de diamètre, finition galvanisé. (matériau) | 1.000 | 8.75 | 8.75 |
| mt52vpm020a | U | Poteau de profilé creux en acier galvanisé, de section carrée 40x40x1,5 mm et 1 m de hauteur. (matériau) | 0.550 | 4.93 | 2.71 |
| mt52vpm010a | m | Profilé creux en acier galvanisé, de section carrée 20x20x1,5 mm. (matériau) | 3.000 | 2.31 | 6.93 |
| mt52vpm051 | U | Accessoires pour la fixation des panneaux de maille électrosoudée aux poteaux métalliques. (matériau) | 1.000 | 2.50 | 2.50 |
| mt08aaa010a | m³ | Eau. (matériau) | 0.006 | 1.50 | 0.01 |
| mt09mif010ka | t | Mortier industriel pour maçonnerie, de ciment, couleur grise, avec adjuvant hydrofuge, catégorie M-10 (résistance à la compression 10 N/mm²), fourni en sacs, selon NF EN 998-2. (matériau) | 0.019 | 65.98 | 1.25 |
| op00tal010 |  | Perceuse. | 1.000 | 0.00 | 0.00 |
| op00ato010 |  | Tournevis. | 1.000 | 0.00 | 0.00 |
| au00auh040 |  | Vibreur de béton, électrique. | 1.000 | 0.00 | 0.00 |
| mo087 | h | Ouvrier professionnel II/OP VRD espaces publics. (main-d'œuvre) | 0.101 | 27.27 | 2.75 |
| mo018 | h | Compagnon professionnel III/CP2 menuisier PVC et métal. (main-d'œuvre) | 0.302 | 31.13 | 9.40 |
| mo059 | h | Ouvrier professionnel II/OP menuisier PVC et métal. (main-d'œuvre) | 0.302 | 27.36 | 8.26 |
| % | % | Frais de chantier des unités d'ouvrage | 3 % | 42.56 | 1.28 |
|  |  | Coûts directs |  |  | 43.84 |
