# Grille modulaire sans montants, pour clôture, sur mur en maçonnerie avec pilastres intermédiaires

- Propriété du fichier: CYPE INGENIEROS, S.A.
- Format: FIEBDC-3/2002
- Devise: EUR
- Coûts indirects: 3.00 %
- Frais généraux: 13.00 %
- Bénéfice: 6.00 %
- TVA: 20.00 %

## A VRD et aménagements extérieurs

### AL Clôtures et divisions

#### ALG Grilles et grillages métalliques

**ALG060** m Grille modulaire sans montants, pour clôture, sur mur en maçonnerie avec pilastres intermédiaires.
Clôture sur mur en maçonnerie avec pilastres intermédiaires, constituée de grille modulaire sans montants en acier laminé à chaud, de 3,00x1,50 m, finition galvanisée à chaud avec traitement de dégraissage et de phosphatage et laquage postérieur au four avec du polyester ferrotexturé de couleur grise acier, composée de maille, châssis avec cadre caché (raidisseur) et pointes libres aux bords supérieure et inférieur et pièces d'ancrage latéral fixées avec de vis aux pilastres intermédiaires.
Critère d'évaluation économique: Le prix ne comprend ni le mur ni les pilastres intermédiaires.
Inclut: Implantation. Préparation des points d'ancrage. Présentation des tronçons de grille. Aplomb et nivellement des tronçons. Fixation des tronçons via l'ancrage de leurs éléments.
Critère pour le métré: Longueur mesurée aux axes, selon documentation graphique du Projet.
Critère pour le mémoire: On mesurera, aux axes, la longueur réellement exécutée selon les spécifications du Projet.

| Code | U | Désignation | Quantité | Prix | Montant |
|---|---|---|---|---|---|
| mt26aae020d | m | Grille modulaire sans montants en acier laminé à chaud, de 3,00x1,50 m, finition galvanisée à chaud avec traitement de dégraissage et de phosphatage et laquage postérieur au four avec du polyester ferrotexturé de couleur grise acier, composée de maille, châssis avec cadre caché (raidisseur) et pointes libres aux bords supérieure et inférieur et pièces d'ancrage latéral avec des bases de platine et des vis. (matériau) | 1.000 | 230.86 | 230.86 |
| op00tal010 |  | Perceuse. | 1.000 | 0.00 | 0.00 |
| op00ato010 |  | Tournevis. | 1.000 | 0.00 | 0.00 |
| mo018 | h | Compagnon professionnel III/CP2 menuisier PVC et métal. (main-d'œuvre) | 0.500 | 29.71 | 14.86 |
| mo059 | h | Ouvrier professionnel II/OP menuisier PVC et métal. (main-d'œuvre) | 0.500 | 26.10 | 13.05 |
| % | % | Frais de chantier des unités d'ouvrage | 2 % | 258.77 | 5.18 |
|  |  | Coûts directs |  |  | 263.95 |
