# Stabilisation des chemins et des sentiers, par apport d'un mélange de sable et de chaux hydraulique naturelle, prêt à l'emploi

- Propriété du fichier: CYPE INGENIEROS, S.A.
- Format: FIEBDC-3/2002
- Devise: EUR
- Coûts indirects: 3.00 %
- Frais généraux: 13.00 %
- Bénéfice: 6.00 %
- TVA: 20.00 %

## A VRD et aménagements extérieurs

### AS Revêtement de sols extérieurs

#### ASC Consolidation des sols

**ASC040** m² Stabilisation des chemins et des sentiers, par apport d'un mélange de sable et de chaux hydraulique naturelle, prêt à l'emploi.
Stabilisation des chemins et sentiers, par apport de une couche superficielle de 15 cm d'épaisseur, finition compacte, de mélange de sable sélectionné, chaux hydraulique naturelle et eau, prêt à l'emploi et fourni sur le chantier par camions malaxeurs, étendue et nivelée sur la surface support préalablement préparée, et compactage postérieur avec des moyens mécaniques jusqu'à atteindre une densité sèche supérieure ou égale à 95% de celle obtenue avec l'essai Proctor Modifié. Comprend la préparation de la surface par débroussaillage de la terre végétale, et retrait et chargement dans le camion des restes et des déchets.
Critère d'évaluation économique: Le prix ne comprend pas la réalisation de l'essai Proctor Modifié.
Inclut: Débroussaillage du terrain. Déversement, extension et nivellement du produit. Humidification et compactage du produit. Retrait et chargement dans le camion des restes et des déchets.
Critère pour le métré: Surface mesurée en projection horizontale, selon documentation graphique du Projet.
Critère pour le mémoire: On mesurera, en projection horizontale, la surface réellement exécutée selon les spécifications du Projet.

| Code | U | Désignation | Quantité | Prix | Montant |
|---|---|---|---|---|---|
| mt01arp005 | m³ | Mélange de sable sélectionné, chaux hydraulique naturelle et eau, prêt à l'emploi et fourni sur le chantier par camions malaxeurs, pour stabilisation des chemins et des sentiers. (matériau) | 0.131 | 110.00 | 14.41 |
| mq09tra010 | h | Tracteur agricole, de 37 kW, équipé de rotovateur. (matériel) | 0.010 | 44.24 | 0.44 |
| mq04dua020b | h | Dumper à décharge frontale de 2 t de charge utile. (matériel) | 0.002 | 10.38 | 0.02 |
| mq02rov010i | h | Compacteur monocylindrique vibrant autopropulsé, de 129 kW, de 16,2 t, largeur de travail 213,4 cm. (matériel) | 0.030 | 69.78 | 2.09 |
| mq02cia020j | h | Camion citerne, de 8 m³ de capacité. (matériel) | 0.002 | 118.90 | 0.24 |
| mo041 | h | Compagnon professionnel III/CP2 VRD espaces publics. (main-d'œuvre) | 0.160 | 29.25 | 4.68 |
| mo087 | h | Ouvrier professionnel II/OP VRD espaces publics. (main-d'œuvre) | 0.160 | 26.02 | 4.16 |
| % | % | Frais de chantier des unités d'ouvrage | 2 % | 26.04 | 0.52 |
|  |  | Coûts directs |  |  | 26.56 |
