# Colonne de terrain consolidé avec injections de coulis de ciment sous pression

- Propriété du fichier: CYPE INGENIEROS, S.A.
- Format: FIEBDC-3/2002
- Devise: EUR
- Coûts indirects: 3.00 %
- Frais généraux: 13.00 %
- Bénéfice: 6.00 %
- TVA: 20.00 %

## A VRD et aménagements extérieurs

### AT Terrassement

#### ATC Consolidation du terrain

**ATC080** m Colonne de terrain consolidé avec injections de coulis de ciment sous pression.
Colonne de terrain consolidé avec injections de coulis de ciment sous pression, 300 kg/m de consommation moyenne de ciment, réalisée avec la technique du tube-manchon, par perforation et mise en place dans le terrain de tubes pourvus de vannes, à travers lesquelles est injecté à pression le coulis de ciment.
Inclut: Implantation des forages. Perforation et mise en place des tubes-manchons. Préparation du coulis. Injection à pression du coulis de ciment. Récupération des matériaux excédants et chargement manuel dans la benne.
Critère pour le métré: Longueur mesurée selon documentation graphique du Projet.
Critère pour le mémoire: On mesurera la longueur réellement exécutée selon les spécifications du Projet.

| Code | U | Désignation | Quantité | Prix | Montant |
|---|---|---|---|---|---|
| mt08aaa010a | m³ | Eau. (matériau) | 0.375 | 1.50 | 0.56 |
| mt08cet020a | t | Ciment CEM II / A-P 32,5 N, en vrac, selon NF EN 197-1. (matériau) | 0.300 | 92.76 | 27.83 |
| mq03mpi040 | h | Équipement pour injections de lait de ciment, avec pompe à pression et chariot de perforation pour perceuses. (matériel) | 0.090 | 453.60 | 40.82 |
| mo020 | h | Compagnon professionnel III/CP2 construction. (main-d'œuvre) | 0.185 | 29.25 | 5.41 |
| mo113 | h | Ouvrier d'exécution I/OE1 construction. (main-d'œuvre) | 0.093 | 24.51 | 2.28 |
| mo112 | h | Ouvrier d'exécution I/OE2 construction. (main-d'œuvre) | 0.093 | 25.31 | 2.35 |
| % | % | Frais de chantier des unités d'ouvrage | 2 % | 79.25 | 1.59 |
|  |  | Coûts directs |  |  | 80.84 |
