# Location d'une pompe submersible de puits

- Propriété du fichier: CYPE INGENIEROS, S.A.
- Format: FIEBDC-3/2002
- Devise: EUR
- Coûts indirects: 3.00 %
- Frais généraux: 13.00 %
- Bénéfice: 6.00 %
- TVA: 20.00 %

## A VRD et aménagements extérieurs

### AT Terrassement

#### ATP Systèmes de pompage

**ATP060** U Location d'une pompe submersible de puits.
Location journalière d'une pompe submersible de puits, de 3 CV de puissance, pour des travaux d'épuisement de l'eau dans le fond de l'excavation. Comprend le tube d'impulsion jusqu'à sa connexion avec le collecteur périmétrique ou le point de déversement, la vanne de régulation de débit, le clapet de non retour, le cadre de protection, les sondes de niveau, les accessoires, les unions et les pièces spéciales pour l'installation de la pompe et sa connexion au réseau électrique.
Critère d'évaluation économique: Le prix comprend la maintenance et l'assurance de responsabilité civile.
Inclut: Révision périodique pour garantir son fonctionnement et conditions de sécurité.
Critère pour le métré: Nombre d'unités prévues, selon documentation graphique du Projet.
Critère pour le mémoire: Amortissement sous forme de location par jour, selon les conditions définies dans le contrat souscrit avec l'entreprise fournisseur.

| Code | U | Désignation | Quantité | Prix | Montant |
|---|---|---|---|---|---|
| mq12bau060 | U | Location par jour de pompe submersible de puits, de 2,2 kW de puissance. (matériel) | 1.000 | 31.92 | 31.92 |
| % | % | Frais de chantier des unités d'ouvrage | 2 % | 31.92 | 0.64 |
|  |  | Coûts directs |  |  | 32.56 |
