# Grille en fonte, pour entourage d'arbre

- Propriété du fichier: CYPE INGENIEROS, S.A.
- Format: FIEBDC-3/2002
- Devise: EUR
- Coûts indirects: 3.00 %
- Frais généraux: 13.00 %
- Bénéfice: 6.00 %
- TVA: 20.00 %

## A VRD et aménagements extérieurs

### AV Espaces verts et mobilier urbain

#### AVE Entourage d'arbres

**AVE020** U Grille en fonte, pour entourage d'arbre.
Fourniture et montage de grille en fonte, de 120x120 mm, pour entourage d'arbre, composée d'un corps de trois pièces: deux d'entre elles formant le carré extérieur et réalisant un cercle intérieur de 100 cm de diamètre, qui accueille un troisième pièce avec un cercle excentré de 63 cm de diamètre; appuyé par gravité sur un cadre périphérique en acier galvanisé, fixée à un dallage en béton C20/25 (X0(F); D20; S2; Cl 1,0) de 15 cm d'épaisseur, à réaliser sur une base ferme existante, non comprise dans ce prix. Comprend l'ouverture de boîte et les excavations complémentaires. Totalement monté.
Inclut: Implantation des alignements et des niveaux. Ouverture d'une boîte et excavation complémentaires. Coulage et extension du béton. Mise en place des pièces. Tassement et nivellement.
Critère pour le métré: Nombre d'unités prévues, selon documentation graphique du Projet.
Critère pour le mémoire: On mesurera le nombre d'unités réellement exécutées selon les spécifications du Projet.

| Code | U | Désignation | Quantité | Prix | Montant |
|---|---|---|---|---|---|
| mt10hmf030p | m³ | Béton massif C20/25 (X0(F); D20; S2; Cl 1,0), prêt à l'emploi, selon NF EN 206. (matériau) | 0.210 | 115.00 | 24.15 |
| mt52mur070a | U | Grille en fonte, de 120x120 mm, pour entourage d'arbre, composée d'un corps de trois pièces: deux d'entre elles formant le carré extérieur et réalisant un cercle intérieur de 100 cm de diamètre, qui accueille un troisième pièce avec un cercle excentré de 63 cm de diamètre; appuyé par gravité sur un cadre périphérique en acier galvanisé. (matériau) | 1.000 | 815.59 | 815.59 |
| au00auh040 |  | Vibreur de béton, électrique. | 1.000 | 0.00 | 0.00 |
| mo041 | h | Compagnon professionnel III/CP2 VRD espaces publics. (main-d'œuvre) | 0.450 | 29.25 | 13.16 |
| mo087 | h | Ouvrier professionnel II/OP VRD espaces publics. (main-d'œuvre) | 0.450 | 26.02 | 11.71 |
| % | % | Frais de chantier des unités d'ouvrage | 2 % | 864.61 | 17.29 |
|  |  | Coûts directs |  |  | 881.90 |
