# Pergola décorative préfabriquée en béton

- Propriété du fichier: CYPE INGENIEROS, S.A.
- Format: FIEBDC-3/2002
- Devise: EUR
- Coûts indirects: 3.00 %
- Frais généraux: 13.00 %
- Bénéfice: 6.00 %
- TVA: 20.00 %

## A VRD et aménagements extérieurs

### AV Espaces verts et mobilier urbain

#### AVO Pergolas

**AVO010** U Pergola décorative préfabriquée en béton.
Pergola décorative exempte, de 4x4,5 m de surface, constituée de: 5 poutrelles décoratives préfabriquées en béton, de 16x8 cm de section et 4,5 m de longueur, avec deux extrémités visibles; placées sur poutrelles porteuses préfabriquées en béton, de 20x10 cm de section, qui appuient directement sur poteaux (non compris dans ce prix).
Inclut: Implantation des alignements et des niveaux. Mise en place et fixation des pièces.
Critère pour le métré: Nombre d'unités prévues, selon documentation graphique du Projet.
Critère pour le mémoire: On mesurera le nombre d'unités réellement exécutées selon les spécifications du Projet.

| Code | U | Désignation | Quantité | Prix | Montant |
|---|---|---|---|---|---|
| mt47als020a | m | Poutrelle décorative préfabriquée en béton, de 16x8 cm de section, avec deux extrémités visibles, pour réalisation d'une pergola. (matériau) | 22.500 | 16.01 | 360.23 |
| mt47als020c | m | Poutrelle porteuse préfabriquée en béton, de 20x10 cm de section, pour réalisation d'une pergola. (matériau) | 8.000 | 21.34 | 170.72 |
| mq04cag010a | h | Camion grue jusqu'à 6 t de charge maximale. (matériel) | 0.400 | 55.38 | 22.15 |
| op00tal010 |  | Perceuse. | 1.000 | 0.00 | 0.00 |
| op00ato010 |  | Tournevis. | 1.000 | 0.00 | 0.00 |
| mo041 | h | Compagnon professionnel III/CP2 VRD espaces publics. (main-d'œuvre) | 0.504 | 29.25 | 14.74 |
| mo087 | h | Ouvrier professionnel II/OP VRD espaces publics. (main-d'œuvre) | 0.504 | 26.02 | 13.11 |
| % | % | Frais de chantier des unités d'ouvrage | 2 % | 580.95 | 11.62 |
|  |  | Coûts directs |  |  | 592.57 |
