# Potelet fixe en béton préfabriqué

- Propriété du fichier: CYPE INGENIEROS, S.A.
- Format: FIEBDC-3/2002
- Devise: EUR
- Coûts indirects: 3.00 %
- Frais généraux: 13.00 %
- Bénéfice: 6.00 %
- TVA: 20.00 %

## A VRD et aménagements extérieurs

### AV Espaces verts et mobilier urbain

#### AVT Bornes et potelets

**AVT020** U Potelet fixe en béton préfabriqué.
Potelet en béton préfabriqué de forme sphérique, de 300 mm de diamètre et 450 mm de hauteur, avec base encastrable, couleur grise, fixé avec chevilles et vis en acier à une surface support (non comprise dans ce prix). Totalement monté.
Inclut: Implantation des alignements et des niveaux. Mise en place et fixation des pièces.
Critère pour le métré: Nombre d'unités prévues, selon documentation graphique du Projet.
Critère pour le mémoire: On mesurera le nombre d'unités réellement exécutées selon les spécifications du Projet.

| Code | U | Désignation | Quantité | Prix | Montant |
|---|---|---|---|---|---|
| mt52mug015a | U | Potelet en béton préfabriqué de forme sphérique, de 300 mm de diamètre et 450 mm de hauteur, avec base encastrable, couleur grise. (matériau) | 1.000 | 196.70 | 196.70 |
| mt52mug200h | U | Répercussion, dans la mise en place de potelet, d'éléments de fixation sur surface support: chevilles et vis en acier. (matériau) | 1.000 | 3.98 | 3.98 |
| op00tal010 |  | Perceuse. | 1.000 | 0.00 | 0.00 |
| op00ato010 |  | Tournevis. | 1.000 | 0.00 | 0.00 |
| mo041 | h | Compagnon professionnel III/CP2 VRD espaces publics. (main-d'œuvre) | 0.400 | 29.25 | 11.70 |
| mo087 | h | Ouvrier professionnel II/OP VRD espaces publics. (main-d'œuvre) | 0.200 | 26.02 | 5.20 |
| % | % | Frais de chantier des unités d'ouvrage | 2 % | 217.58 | 4.35 |
|  |  | Coûts directs |  |  | 221.93 |
