# Potelet amovible

- Propriété du fichier: CYPE INGENIEROS, S.A.
- Format: FIEBDC-3/2002
- Devise: EUR
- Coûts indirects: 3.00 %
- Frais généraux: 13.00 %
- Bénéfice: 6.00 %
- TVA: 20.00 %

## A VRD et aménagements extérieurs

### AV Espaces verts et mobilier urbain

#### AVT Bornes et potelets

**AVT040** U Potelet amovible.
Potelet avec corps amovible en fer de 790x70x70 mm et base encastrable en acier galvanisé de 210x90x90 mm, longueur totale de l'ensemble 1000 mm, fermeture par clé à tête triangulaire, finition avec une peinture époxy. Comprend l'excavation, la dalle en béton C20/25 (X0(F); D20; S2; Cl 1,0) pour ancrage de la base encastrable, les arrêts de revêtement et le nettoyage. Totalement monté.
Inclut: Implantation des alignements et des niveaux. Excavation. Réalisation de la base en béton. Mise en place et fixation des pièces.
Critère pour le métré: Nombre d'unités prévues, selon documentation graphique du Projet.
Critère pour le mémoire: On mesurera le nombre d'unités réellement exécutées selon les spécifications du Projet.

| Code | U | Désignation | Quantité | Prix | Montant |
|---|---|---|---|---|---|
| mt52mug020a | U | Potelet avec corps amovible en fer de 790x70x70 mm et base encastrable en acier galvanisé de 210x90x90 mm, longueur totale de l'ensemble 1000 mm, fermeture par clé à tête triangulaire, finition avec une peinture époxy. (matériau) | 1.000 | 112.00 | 112.00 |
| mt10hmf030p | m³ | Béton massif C20/25 (X0(F); D20; S2; Cl 1,0), prêt à l'emploi, selon NF EN 206. (matériau) | 0.100 | 115.00 | 11.50 |
| op00tal010 |  | Perceuse. | 1.000 | 0.00 | 0.00 |
| op00ato010 |  | Tournevis. | 1.000 | 0.00 | 0.00 |
| au00auh040 |  | Vibreur de béton, électrique. | 1.000 | 0.00 | 0.00 |
| mo041 | h | Compagnon professionnel III/CP2 VRD espaces publics. (main-d'œuvre) | 0.600 | 29.25 | 17.55 |
| mo087 | h | Ouvrier professionnel II/OP VRD espaces publics. (main-d'œuvre) | 0.600 | 26.02 | 15.61 |
| % | % | Frais de chantier des unités d'ouvrage | 2 % | 156.66 | 3.13 |
|  |  | Coûts directs |  |  | 159.79 |
