# Borne rétractable

- Propriété du fichier: CYPE INGENIEROS, S.A.
- Format: FIEBDC-3/2002
- Devise: EUR
- Coûts indirects: 3.00 %
- Frais généraux: 13.00 %
- Bénéfice: 6.00 %
- TVA: 20.00 %

## A VRD et aménagements extérieurs

### AV Espaces verts et mobilier urbain

#### AVT Bornes et potelets

**AVT050** U Borne rétractable.
Borne rétractable à élévation et descente automatiques, avec corps en acier inoxydable de 500 mm de hauteur et 140 mm de diamètre, base de 300 mm de diamètre et base encastrable en acier inoxydable de 765 mm de hauteur et 220 mm de diamètre, longueur totale de l'ensemble 1265 mm, fermeture par clé à tête carrée, finition avec une peinture époxy. Comprend l'excavation, la dalle en béton C20/25 (X0(F); D20; S2; Cl 1,0) pour ancrage de la base encastrable, les arrêts de revêtement et le nettoyage. Totalement mis en place in situ.
Inclut: Implantation des alignements et des niveaux. Excavation. Réalisation de la base en béton. Mise en place et fixation des pièces.
Critère pour le métré: Nombre d'unités prévues, selon documentation graphique du Projet.
Critère pour le mémoire: On mesurera le nombre d'unités réellement exécutées selon les spécifications du Projet.

| Code | U | Désignation | Quantité | Prix | Montant |
|---|---|---|---|---|---|
| mt52mug030a | U | Borne rétractable à élévation et descente automatiques, avec corps en acier inoxydable de 500 mm de hauteur et 140 mm de diamètre, base de 300 mm de diamètre et base encastrable en acier inoxydable de 765 mm de hauteur et 220 mm de diamètre, longueur totale de l'ensemble 1265 mm, fermeture par clé à tête carrée, finition avec une peinture époxy. (matériau) | 1.000 | 2464.00 | 2464.00 |
| mt10hmf030p | m³ | Béton massif C20/25 (X0(F); D20; S2; Cl 1,0), prêt à l'emploi, selon NF EN 206. (matériau) | 0.100 | 115.00 | 11.50 |
| op00tal010 |  | Perceuse. | 1.000 | 0.00 | 0.00 |
| op00ato010 |  | Tournevis. | 1.000 | 0.00 | 0.00 |
| au00auh040 |  | Vibreur de béton, électrique. | 1.000 | 0.00 | 0.00 |
| mo041 | h | Compagnon professionnel III/CP2 VRD espaces publics. (main-d'œuvre) | 0.600 | 29.25 | 17.55 |
| mo087 | h | Ouvrier professionnel II/OP VRD espaces publics. (main-d'œuvre) | 0.600 | 26.02 | 15.61 |
| mo011 | h | Compagnon professionnel III/CP2 monteur. (main-d'œuvre) | 0.250 | 30.20 | 7.55 |
| mo080 | h | Ouvrier professionnel II/OP monteur. (main-d'œuvre) | 0.250 | 26.02 | 6.51 |
| % | % | Frais de chantier des unités d'ouvrage | 2 % | 2522.72 | 50.45 |
|  |  | Coûts directs |  |  | 2573.17 |
