# Appui de fenêtre en acier galvanisé

- Propriété du fichier: CYPE INGENIEROS, S.A.
- Format: FIEBDC-3/2002
- Devise: EUR
- Coûts indirects: 3.00 %
- Frais généraux: 13.00 %
- Bénéfice: 6.00 %
- TVA: 20.00 %

## E Enveloppe et finition extérieure

### EC Éléments complémentaires de façade

#### ECB Appuis de baies

**ECB010** m Appui de fenêtre en acier galvanisé.
Appui de fenêtre en tôle pliée d'acier galvanisé, épaisseur 0,8 mm, développement 300 mm et 5 plis, avec larmier, encastré dans les jambages; mise en place avec adhésif bitumineux d'application à froid; et scellement des joints entre pièces et des assemblages avec les murs avec mastic adhésif monocomposant.
Inclut: Implantation des pièces. Découpe des pièces. Préparation et régularisation du support. Mise en place et fixation des pièces métalliques, nivelées horizontalement et verticalement. Scellement des joints et nettoyage.
Critère pour le métré: Longueur de la largeur du vide, mesurée selon documentation graphique du Projet, augmentée de 5 cm de chaque côté.
Critère pour le mémoire: On mesurera la longueur réellement exécutée selon les spécifications du Projet, y compris les encastrement dans les jambages.

| Code | U | Désignation | Quantité | Prix | Montant |
|---|---|---|---|---|---|
| mt20wwr010 | kg | Adhésif bitumineux d'application à froid, pour tôles métalliques. (matériau) | 0.300 | 6.08 | 1.82 |
| mt20vme020a | m | Appui de fenêtre en tôle pliée d'acier galvanisé, épaisseur 0,8 mm, développement 300 mm et 5 plis, avec larmier. (matériau) | 1.000 | 6.06 | 6.06 |
| mt22www010d | U | Cartouche de 290 ml de mastic adhésif monocomposant, neutre, super-élastique, à base de polymère MS, couleur transparente, avec résistance aux intempéries et aux rayons UV et élongation jusqu'à rupture 750%. (matériau) | 0.200 | 5.29 | 1.06 |
| op00ciz010 |  | Cisaille. | 1.000 | 0.00 | 0.00 |
| mo020 | h | Compagnon professionnel III/CP2 construction. (main-d'œuvre) | 0.160 | 29.25 | 4.68 |
| mo113 | h | Ouvrier d'exécution I/OE1 construction. (main-d'œuvre) | 0.080 | 24.51 | 1.96 |
| % | % | Frais de chantier des unités d'ouvrage | 2 % | 15.58 | 0.31 |
|  |  | Coûts directs |  |  | 15.89 |
