# Habillage d'une baie de façade, en polystyrène expansé

- Propriété du fichier: CYPE INGENIEROS, S.A.
- Format: FIEBDC-3/2002
- Devise: EUR
- Coûts indirects: 3.00 %
- Frais généraux: 13.00 %
- Bénéfice: 6.00 %
- TVA: 20.00 %

## E Enveloppe et finition extérieure

### EC Éléments complémentaires de façade

#### ECH Habillages

**ECH050** m Habillage d'une baie de façade, en polystyrène expansé.
Habillage d'une baie de façade, en polystyrène expansé avec recouvrement de mortier acrylique, de 155x45 mm; placé avec du mortier adhésif; et scellement des joints entre pièces et des assemblages avec les murs avec un adhésif à base de polyuréthane. Comprend les pointes métalliques pour la fixation provisoire des pièces à surface support.
Critère d'évaluation économique: Le prix ne comprend pas le revêtement.
Inclut: Préparation de la surface d'appui. Implantation des pièces. Découpe des pièces. Application du mortier. Mise en place, aplomb, nivellement et alignement des pièces. Scellement des joints. Mise en place des pointes métalliques. Ponçage des joints. Retrait des pointes métalliques. Nettoyage.
Critère pour le métré: Longueur mesurée par son plus grand développement linéaire, selon documentation graphique du Projet.
Critère pour le mémoire: On mesurera, par son plus grand développement linéaire, la longueur réellement exécutée selon les spécifications du Projet, y compris la longueur qui pourrait être perdue dans les onglets.

| Code | U | Désignation | Quantité | Prix | Montant |
|---|---|---|---|---|---|
| mt28bau010a | kg | Mortier adhésif, composé de ciment, liants organiques, granulat de 0,6 mm de taille maximale et additifs, pour adhérer et renforcer les panneaux isolants, et comme couche de base, préalablement mélangé avec de l'eau. (matériau) | 1.470 | 1.25 | 1.84 |
| mt20rpe010a | m | Habillage d'une baie de façade, en polystyrène expansé avec recouvrement de mortier acrylique, de 155x45 mm, fourni en pièces jusqu'à 1,22 m de longueur. (matériau) | 1.050 | 15.04 | 15.79 |
| mt20wwa031 | U | Cartouche de 310 cm³ d' adhésif à base de polyuréthane, imperméable. (matériau) | 0.250 | 17.57 | 4.39 |
| mt08var070 | kg | Pointes métalliques à tête large. (matériau) | 0.200 | 7.90 | 1.58 |
| mt28mop310ma | kg | Mortier acrylique, couleur blanche, composé de résines acryliques, pigments minéraux et additifs organiques et inorganiques, antimoisissure, perméable à la vapeur d'eau et avec résistance au vieillissement, à la contamination urbaine et aux rayons UV, pour revêtement dans les parements extérieurs. (matériau) | 0.100 | 3.01 | 0.30 |
| op00amo010 |  | Rectifieuse ou scie radiale. | 1.000 | 0.00 | 0.00 |
| mo020 | h | Compagnon professionnel III/CP2 construction. (main-d'œuvre) | 0.250 | 29.25 | 7.31 |
| mo113 | h | Ouvrier d'exécution I/OE1 construction. (main-d'œuvre) | 0.500 | 24.51 | 12.26 |
| % | % | Frais de chantier des unités d'ouvrage | 2 % | 43.47 | 0.87 |
|  |  | Coûts directs |  |  | 44.34 |
