# Habillage en planche de rive d'une toiture inclinée

- Propriété du fichier: CYPE INGENIEROS, S.A.
- Format: FIEBDC-3/2002
- Devise: EUR
- Coûts indirects: 3.00 %
- Frais généraux: 13.00 %
- Bénéfice: 6.00 %
- TVA: 20.00 %

## E Enveloppe et finition extérieure

### EC Éléments complémentaires de façade

#### ECP Abouts de planchers

**ECP010** m Habillage en planche de rive d'une toiture inclinée.
Habillage en planche de rive d'une toiture inclinée constitué de bandeaux de rive de toiture en PVC cellulaire, de couleur blanche, 5000x200x9 mm, profil L; fixation sous l'égout ou sous une rive de couverture de toit avec clous en acier inoxydable A4, de 65 mm de longueur, avec la tête plastifiée de couleur blanche, afin de masquer les abouts de chevrons et de pannes ainsi que les chevrons de rive.
Inclut: Implantation. Découpe des pièces. Mise en place et à l'aplomb, nivellement et alignement. Nettoyage du parement.
Critère pour le métré: Longueur mesurée selon documentation graphique du Projet.
Critère pour le mémoire: On mesurera la longueur réellement exécutée selon les spécifications du Projet.

| Code | U | Désignation | Quantité | Prix | Montant |
|---|---|---|---|---|---|
| mt12pvc100a | m | Bandeau de rive de toiture en PVC cellulaire, de couleur blanche, 5000x200x9 mm, profil L, résistant aux rayons UV, destiné à être posé en extrémité latérale d'un pan de toiture, pour l'habillage rapporté en planche de rive. (matériau) | 1.050 | 13.80 | 14.49 |
| mt12pvc101a | U | Boîte de 50 unités de clous en acier inoxydable A4, selon NF EN ISO 3506-1, de 65 mm de longueur, avec la tête plastifiée de couleur blanche, pour fixation de bandeaux de rive de toiture en PVC cellulaire. (matériau) | 0.020 | 27.14 | 0.54 |
| mo011 | h | Compagnon professionnel III/CP2 monteur. (main-d'œuvre) | 0.190 | 30.20 | 5.74 |
| mo080 | h | Ouvrier professionnel II/OP monteur. (main-d'œuvre) | 0.190 | 26.02 | 4.94 |
| % | % | Frais de chantier des unités d'ouvrage | 2 % | 25.71 | 0.51 |
|  |  | Coûts directs |  |  | 26.22 |
