# Imperméabilisation d'un joint de dilatation. Système "PANTALLAX"

- Propriété du fichier: CYPE INGENIEROS, S.A.
- Format: FIEBDC-3/2002
- Devise: EUR
- Coûts indirects: 3.00 %
- Frais généraux: 13.00 %
- Bénéfice: 6.00 %
- TVA: 20.00 %

## E Enveloppe et finition extérieure

### EE Étanchéité: imperméabilisations

#### EEJ Joints

**EEJ040** m Imperméabilisation d'un joint de dilatation. Système "PANTALLAX".
Imperméabilisation d'un joint de dilatation dans un radier, par dessous de la nappe phréatique. Système "PANTALLAX", constitué de système Geoben "PANTALLAX", géocomposite de bentonite de sodium, de 6 mm d'épaisseur, horizontalement sur le béton de propreté, et verticalement dans l'espace du joint, en occupant l'épaisseur de la dalle, une fois que la dalle est décoffrée de l'un de ses côtés; ouverture de la rainure de 3-5x25 cm; mise en place de système Hypal constitué de bande élastique imperméable, de polyéthylène chlorosulfoné, de 20 cm de largeur et 2 mm d'épaisseur, avec des perforations sur toute leur longueur pour augmenter l'adhérence et mortier à trois composants à base de résine époxy; et scellement d'un joint, système Mortar, avec du mortier pour réparation et imperméabilisation, (rendement: 18 kg/m).
Inclut: Extension et fixation du matelas. Réalisation du rainurage. Mise en place de la membrane. Application de l'imperméabilisation.
Critère pour le métré: Longueur mesurée selon documentation graphique du Projet.
Critère pour le mémoire: On mesurera la longueur réellement exécutée selon les spécifications du Projet.

| Code | U | Désignation | Quantité | Prix | Montant |
|---|---|---|---|---|---|
| mt15ppi050a | m² | Géocomposite de bentonite de sodium, de 6 mm d'épaisseur, constitué d'un géotextile non tissé en polypropylène, de 200 g/m², 5,3 kg/m² de granules de bentonite de sodium naturel et un géotextile tissé en polypropylène, de 110 g/m², pour système Geoben "PANTALLAX", apte pour une utilisation en environnements salins. (matériau) | 1.600 | 8.25 | 13.20 |
| mt15ppi030a | m² | Bande élastique imperméable, de polyéthylène chlorosulfoné, de 20 cm de largeur et 2 mm d'épaisseur, avec des perforations sur toute leur longueur pour augmenter l'adhérence; pour le scellement des joints de dilatation, système Hypal "PANTALLAX". (matériau) | 0.200 | 85.00 | 17.00 |
| mt15ppi040a | kg | Mortier à trois composants à base de résine époxy; pour le scellement des joints de dilatation, système Hypal "PANTALLAX". (matériau) | 1.220 | 12.13 | 14.80 |
| mt09rev030a | kg | Mortier pour réparation et imperméabilisation de surfaces, système Mortar "PANTALLAX". (matériau) | 18.000 | 0.90 | 16.20 |
| mo032 | h | Compagnon professionnel III/CP2 poseur de produits imperméabilisants. (main-d'œuvre) | 0.850 | 29.25 | 24.86 |
| mo070 | h | Ouvrier professionnel II/OP poseur de produits imperméabilisants. (main-d'œuvre) | 0.850 | 26.02 | 22.12 |
| % | % | Frais de chantier des unités d'ouvrage | 2 % | 108.18 | 2.16 |
|  |  | Coûts directs |  |  | 110.34 |
