# Jalousie à lames en aluminium

- Propriété du fichier: CYPE INGENIEROS, S.A.
- Format: FIEBDC-3/2002
- Devise: EUR
- Coûts indirects: 3.00 %
- Frais généraux: 13.00 %
- Bénéfice: 6.00 %
- TVA: 20.00 %

## E Enveloppe et finition extérieure

### EF Fermetures et protections solaires

#### EFJ Jalousies à lames

**EFJ030** m² Jalousie à lames en aluminium.
Jalousie fixe en aluminium laqué avec polyester d'au moins 60 microns d'épaisseur, couleur à choisir, à monter en position horizontale, constituée de lames fixes, de section ovale, de 100x30 mm, placées en position horizontale, cadre de platine, de 100x10 mm. Comprend les platines pour fixation par vissage dans des parois maçonnées avec douilles en nylon et vis en acier.
Inclut: Implantation. Présentation et nivellement. Résolution des unions du cadre aux parements. Montage des éléments complémentaires.
Critère pour le métré: Surface mesurée selon documentation graphique du Projet, en déduisant les ouvertures de surface supérieure à 3 m².
Critère pour le mémoire: On mesurera la surface réellement exécutée selon les spécifications du Projet, en déduisant les ouvertures de surface supérieure à 3 m².

| Code | U | Désignation | Quantité | Prix | Montant |
|---|---|---|---|---|---|
| mt26aaa033a | U | Ancrage mécanique avec cheville en nylon et vis en acier galvanisé, à tête fraisée. (matériau) | 4.000 | 0.29 | 1.16 |
| mt25pce030a | m² | Jalousie fixe en aluminium laqué avec polyester d'au moins 60 microns d'épaisseur, couleur à choisir, à monter en position horizontale, constituée de lames fixes, de section ovale, de 100x30 mm, placées en position horizontale, cadre de platine, de 100x10 mm. (matériau) | 1.000 | 104.00 | 104.00 |
| op00ato010 |  | Tournevis. | 1.000 | 0.00 | 0.00 |
| mo018 | h | Compagnon professionnel III/CP2 menuisier PVC et métal. (main-d'œuvre) | 0.400 | 29.71 | 11.88 |
| mo059 | h | Ouvrier professionnel II/OP menuisier PVC et métal. (main-d'œuvre) | 0.400 | 26.10 | 10.44 |
| % | % | Frais de chantier des unités d'ouvrage | 2 % | 127.48 | 2.55 |
|  |  | Coûts directs |  |  | 130.03 |
